# Demolición de umbral

- Propiedad del archivo: CYPE Ingenieros S.A.
- Formato: FIEBDC-3/2016
- Programa: Generador de precios de la construcción. CYPE Ingenieros, S.A.
- Fecha: 26/04/2024
- Ámbito geográfico: Guatemala
- Divisa: GTQ
- Costes indirectos: 3 %
- Gastos generales: 13 %
- Beneficio industrial: 6 %
- IVA: 12 %

## D Demoliciones

### DH Remates

#### DHE De exteriores

**DHE120** m Demolición de umbral.
Desmontaje de umbral metálico, empotrado en las jambas, cubriendo el escalón de acceso en la puerta principal o balcón del edificio, con medios manuales, sin deteriorar los elementos constructivos contiguos, y carga manual sobre camión o contenedor.
Incluye: Desmontaje del elemento. Retirada y acopio del material desmontado. Limpieza de los restos de obra. Carga manual del material desmontado y restos de obra sobre camión o contenedor.
Criterio de medición de proyecto: Longitud medida según documentación gráfica de Proyecto.
Criterio de medición de obra: Se medirá la longitud realmente desmontada según especificaciones de Proyecto.

| Código | Ud | Descripción | Rendimiento | Precio | Importe |
|---|---|---|---|---|---|
| mo020 | h | Mampostero. (mano de obra) | 0.168 | 59.07 | 9.924 |
| mo113 | h | Peón mampostero. (mano de obra) | 0.168 | 42.54 | 7.147 |
| % | % | Herramienta menor | 2 % | 17.071 | 0.341 |
|  |  | Costes directos |  |  | 17.412 |

Residuos:
- demolición: ruo170101 Hormigón (hormigones, morteros y prefabricados). (componente de residuo); rendimiento 15.2 kg; Código LER 17 01 01; Masa del elemento 1 kg; Volumen 0.000667 m3
- demolición: ruo170402 Aluminio. (componente de residuo); rendimiento 1.215 kg; Código LER 17 04 02; Masa del elemento 1 kg; Volumen 0.000667 m3
