# Demolición de colector enterrado, con medios mecánicos

- Propiedad del archivo: CYPE Ingenieros S.A.
- Formato: FIEBDC-3/2016
- Programa: Generador de precios de la construcción. CYPE Ingenieros, S.A.
- Fecha: 26/04/2024
- Ámbito geográfico: Guatemala
- Divisa: GTQ
- Costes indirectos: 3 %
- Gastos generales: 13 %
- Beneficio industrial: 6 %
- IVA: 12 %

## D Demoliciones

### DI Instalaciones

#### DIS Instalaciones sanitarias y pluviales

**DIS011** m Demolición de colector enterrado, con medios mecánicos.
Demolición de colector enterrado de concreto, de 600 mm de diámetro, con retroexcavadora con martillo rompedor, y carga mecánica sobre camión o contenedor.
Criterio de valoración económica: El precio incluye la desconexión del entronque del colector a caja de registros o pozos de visita y la obturación de las conducciones conectadas al elemento.
Incluye: Desconexión del entronque del colector. Obturación de las conducciones conectadas al elemento. Demolición del elemento. Fragmentación de los escombros en piezas manejables. Retirada y acopio de escombros. Limpieza de los restos de obra. Carga mecánica de escombros sobre camión o contenedor.
Criterio de medición de proyecto: Longitud medida en proyección horizontal, entre caras interiores de pozos de visita o caja de registros, según documentación gráfica de Proyecto.
Criterio de medición de obra: Se medirá, en proyección horizontal, la longitud realmente demolida según especificaciones de Proyecto, entre caras interiores de pozos de visita o caja de registros.

| Código | Ud | Descripción | Rendimiento | Precio | Importe |
|---|---|---|---|---|---|
| mq01exn050c | h | Retroexcavadora sobre neumáticos, de 85 kW, con martillo rompedor. (maquinaria) | 0.02 | 525.71 | 10.514 |
| mq01ret010 | h | Miniretrocargadora sobre neumáticos de 15 kW. (maquinaria) | 0.02 | 331.19 | 6.624 |
| mo112 | h | Peón mampostero capacitado. (mano de obra) | 0.026 | 43.24 | 1.124 |
| % | % | Herramienta menor | 2 % | 18.262 | 0.365 |
|  |  | Costes directos |  |  | 18.627 |

Residuos:
- demolición: ruo010409 Residuos de arena y arcillas. (componente de residuo); rendimiento 1481.2 kg; Código LER 01 04 09; Masa del elemento 1 kg; Volumen 0.000625 m3
- demolición: ruo170101 Hormigón (hormigones, morteros y prefabricados). (componente de residuo); rendimiento 349.606 kg; Código LER 17 01 01; Masa del elemento 1 kg; Volumen 0.000667 m3
- demolición: ruo170904 Residuos mezclados de construcción y demolición distintos de los especificados en los códigos 17 09 01, 17 09 02 y 17 09 03. (componente de residuo); rendimiento 1.362 kg; Código LER 17 09 04; Masa del elemento 1 kg; Volumen 0.000667 m3
