# Desmontaje de peldaño en escalera metálica

- Propiedad del archivo: CYPE Ingenieros S.A.
- Formato: FIEBDC-3/2016
- Programa: Generador de precios de la construcción. CYPE Ingenieros, S.A.
- Fecha: 26/04/2024
- Ámbito geográfico: Guatemala
- Divisa: GTQ
- Costes indirectos: 3 %
- Gastos generales: 13 %
- Beneficio industrial: 6 %
- IVA: 12 %

## D Demoliciones

### DR Revestimientos y trasdosados

#### DRE Escaleras

**DRE020** m Desmontaje de peldaño en escalera metálica.
Desmontaje de peldaño de madera en escalera metálica, con medios manuales, sin afectar a la estabilidad estructural y dejándola preparada para recibir un nuevo peldaño, y carga manual sobre camión o contenedor.
Incluye: Desmontaje del elemento. Retirada y acopio del material desmontado. Limpieza de los restos de obra. Carga manual del material desmontado y restos de obra sobre camión o contenedor.
Criterio de medición de proyecto: Longitud medida según documentación gráfica de Proyecto.
Criterio de medición de obra: Se medirá la longitud realmente desmontada según especificaciones de Proyecto.

| Código | Ud | Descripción | Rendimiento | Precio | Importe |
|---|---|---|---|---|---|
| mo113 | h | Peón mampostero. (mano de obra) | 0.163 | 42.54 | 6.934 |
| % | % | Herramienta menor | 2 % | 6.934 | 0.139 |
|  |  | Costes directos |  |  | 7.073 |

Residuos:
- demolición: ruo170201 Madera. (componente de residuo); rendimiento 3.58 kg; Código LER 17 02 01; Masa del elemento 1 kg; Volumen 0.000909 m3
