# Anclaje mecánico de autoexcavado sobre elemento de concreto

- Propiedad del archivo: CYPE Ingenieros S.A.
- Formato: FIEBDC-3/2016
- Programa: Generador de precios de la construcción. CYPE Ingenieros, S.A.
- Fecha: 26/04/2024
- Ámbito geográfico: Guatemala
- Divisa: GTQ
- Costes indirectos: 3 %
- Gastos generales: 13 %
- Beneficio industrial: 6 %
- IVA: 12 %

## E Estructuras

### EH Concreto reforzado

#### EHW Anclajes estructurales

**EHW022** Ud Anclaje mecánico de autoexcavado sobre elemento de concreto.
Anclaje mecánico de seguridad por autoexcavado, de acero galvanizado calidad 8.8, según ISO 898-1, M20x250/100, para colocar después de la pieza a fijar, de 20 mm de diámetro y 410 mm de longitud, insertado en perforación de 37 mm de diámetro y 250 mm de profundidad, realizada mediante taladro con martillo percutor y broca, sobre elemento fisurado o no fisurado, de concreto de 20 N/mm² de resistencia característica mínima y 50 N/mm² de resistencia característica máxima.
Incluye: Replanteo de la posición del anclaje. Ejecución de la perforación. Limpieza del polvo resultante. Introducción del anclaje. Colocación del anclaje. Colocación de la pieza a fijar. Aplicación del par de apriete con llave dinamométrica. Limpieza de los restos sobrantes.
Criterio de medición de proyecto: Número de unidades previstas, según documentación gráfica de Proyecto.
Criterio de medición de obra: Se medirá el número de unidades realmente ejecutadas según especificaciones de Proyecto.

| Código | Ud | Descripción | Rendimiento | Precio | Importe |
|---|---|---|---|---|---|
| mt26ahi055x | Ud | Anclaje mecánico de seguridad por autoexcavado, de acero galvanizado calidad 8.8, según ISO 898-1, M20x250/100, para colocar después de la pieza a fijar, de 20 mm de diámetro y 410 mm de longitud, compuesto por cuerpo con cabeza roscada y base en forma de cono, tuerca, arandela, camisa con tope para casquillo de expansión y excavado, sección de plástico, y casquillo de expansión y excavado, para fijación de piezas de 100 mm de espesor máximo sobre elementos de concreto, fisurados o no fisurados. (material) | 1 | 1461.83 | 1461.830 |
| mo020 | h | Mampostero. (mano de obra) | 0.094 | 59.07 | 5.553 |
| mo112 | h | Peón mampostero capacitado. (mano de obra) | 0.094 | 43.24 | 4.065 |
| % | % | Herramienta menor | 2 % | 1471.448 | 29.429 |
|  |  | Costes directos |  |  | 1500.877 |

Residuos:
- colocación: mt26ahi055x; factor de residuo 0.0053005

## Recursos

**mt26ahi055x** Ud Anclaje mecánico de seguridad por autoexcavado
Datos técnicos: Coste energético 29.101 MJ; Emisión de CO2 2.765 kg; Código LER 17 04 05; Masa del elemento 1.005 kg; Volumen 0.000479 m3
Residuos:
- embalaje: re170203 Plástico. (componente de residuo); rendimiento 0.04 kg; Código LER 17 02 03; Masa del elemento 1 kg; Volumen 0.001667 m3
