# Elemento de fijación

- Propiedad del archivo: CYPE Ingenieros S.A.
- Formato: FIEBDC-3/2016
- Programa: Generador de precios de la construcción. CYPE Ingenieros, S.A.
- Fecha: 26/04/2024
- Ámbito geográfico: Guatemala
- Divisa: GTQ
- Costes indirectos: 3 %
- Gastos generales: 13 %
- Beneficio industrial: 6 %
- IVA: 12 %

## E Estructuras

### EH Concreto reforzado

#### EHW Anclajes estructurales

**EHW024** Ud Elemento de fijación.
Varilla roscada con tuerca y arandela de acero galvanizado calidad 5.8, según ISO 898-1, de 10 mm de diámetro y 190 mm de longitud.
Incluye: Inserción del elemento de fijación. Aplicación del par de apriete con llave dinamométrica.
Criterio de medición de proyecto: Número de unidades previstas, según documentación gráfica de Proyecto.
Criterio de medición de obra: Se medirá el número de unidades realmente ejecutadas según especificaciones de Proyecto.

| Código | Ud | Descripción | Rendimiento | Precio | Importe |
|---|---|---|---|---|---|
| mt26reh305bf | Ud | Anclaje compuesto por varilla roscada de acero galvanizado calidad 5.8, según ISO 898-1 de 10 mm de diámetro, y 190 mm de longitud, tuerca y arandela, para fijaciones sobre estructuras de concreto. (material) | 1 | 13.43 | 13.430 |
| mo020 | h | Mampostero. (mano de obra) | 0.021 | 59.07 | 1.240 |
| mo112 | h | Peón mampostero capacitado. (mano de obra) | 0.021 | 43.24 | 0.908 |
| % | % | Herramienta menor | 2 % | 15.578 | 0.312 |
|  |  | Costes directos |  |  | 15.890 |

Residuos:
- colocación: mt26reh305bf; factor de residuo 0.0188017

## Recursos

**mt26reh305bf** Ud Anclaje compuesto por varilla roscada de acero galvanizado calidad 5.8
Datos técnicos: Coste energético 5.334 MJ; Emisión de CO2 0.417 kg; Código LER 17 04 05; Masa del elemento 0.116 kg; Volumen 0.000055 m3
Residuos:
- embalaje: re170203 Plástico. (componente de residuo); rendimiento 0.025 kg; Código LER 17 02 03; Masa del elemento 1 kg; Volumen 0.001667 m3
