# Elemento de fijación

- Propiedad del archivo: CYPE Ingenieros S.A.
- Formato: FIEBDC-3/2016
- Programa: Generador de precios de la construcción. CYPE Ingenieros, S.A.
- Fecha: 26/04/2024
- Ámbito geográfico: Guatemala
- Divisa: GTQ
- Costes indirectos: 3 %
- Gastos generales: 13 %
- Beneficio industrial: 6 %
- IVA: 12 %

## E Estructuras

### EH Concreto reforzado

#### EHW Anclajes estructurales

**EHW024** Ud Elemento de fijación.
Varilla roscada con tuerca y arandela de acero galvanizado calidad 5.8, según ISO 898-1, de 24 mm de diámetro y 600 mm de longitud.
Incluye: Inserción del elemento de fijación. Aplicación del par de apriete con llave dinamométrica.
Criterio de medición de proyecto: Número de unidades previstas, según documentación gráfica de Proyecto.
Criterio de medición de obra: Se medirá el número de unidades realmente ejecutadas según especificaciones de Proyecto.

| Código | Ud | Descripción | Rendimiento | Precio | Importe |
|---|---|---|---|---|---|
| mt26reh305fs | Ud | Anclaje compuesto por varilla roscada de acero galvanizado calidad 5.8, según ISO 898-1 de 24 mm de diámetro, y 600 mm de longitud, tuerca y arandela, para fijaciones sobre estructuras de concreto. (material) | 1 | 143.38 | 143.380 |
| mo020 | h | Mampostero. (mano de obra) | 0.054 | 59.07 | 3.190 |
| mo112 | h | Peón mampostero capacitado. (mano de obra) | 0.054 | 43.24 | 2.335 |
| % | % | Herramienta menor | 2 % | 148.905 | 2.978 |
|  |  | Costes directos |  |  | 151.883 |

Residuos:
- colocación: mt26reh305fs; factor de residuo 0.00529995

## Recursos

**mt26reh305fs** Ud Anclaje compuesto por varilla roscada de acero galvanizado calidad 5.8
Datos técnicos: Coste energético 57.012 MJ; Emisión de CO2 5.612 kg; Código LER 17 04 05; Masa del elemento 2.117 kg; Volumen 0.001008 m3
Residuos:
- embalaje: re170203 Plástico. (componente de residuo); rendimiento 0.04 kg; Código LER 17 02 03; Masa del elemento 1 kg; Volumen 0.001667 m3
