# Anclaje mecánico por atornillado, sobre elemento de concreto

- Propiedad del archivo: CYPE Ingenieros S.A.
- Formato: FIEBDC-3/2016
- Programa: Generador de precios de la construcción. CYPE Ingenieros, S.A.
- Fecha: 26/04/2024
- Ámbito geográfico: Guatemala
- Divisa: GTQ
- Costes indirectos: 3 %
- Gastos generales: 13 %
- Beneficio industrial: 6 %
- IVA: 12 %

## E Estructuras

### EH Concreto reforzado

#### EHW Anclajes estructurales

**EHW025** Ud Anclaje mecánico por atornillado, sobre elemento de concreto.
Anclaje mecánico tipo tornillo de cabeza avellanada con estrella interior de seis puntas para llave Torx, de acero galvanizado, 8x75 25/15/-, de 8 mm de diámetro y 75 mm de longitud, con dos opciones de empotramiento, atornillado directamente en la perforación de 8 mm de diámetro y 60 ó 70 mm de profundidad mínima, realizada mediante taladro con martillo percutor y broca, sobre elemento fisurado o no fisurado, de concreto de 20 N/mm² de resistencia característica mínima y 50 N/mm² de resistencia característica máxima.
Incluye: Replanteo de la posición del anclaje. Ejecución de la perforación. Limpieza del polvo resultante. Colocación de la pieza a fijar. Colocación del tornillo y atornillado del mismo. Limpieza de los restos sobrantes.
Criterio de medición de proyecto: Número de unidades previstas, según documentación gráfica de Proyecto.
Criterio de medición de obra: Se medirá el número de unidades realmente ejecutadas según especificaciones de Proyecto.

| Código | Ud | Descripción | Rendimiento | Precio | Importe |
|---|---|---|---|---|---|
| mt26ahi106c | Ud | Anclaje mecánico tipo tornillo de cabeza avellanada con estrella interior de seis puntas para llave Torx, de acero galvanizado, 8x75 25/15/-, de 8 mm de diámetro y 75 mm de longitud, con dos opciones de empotramiento, para fijación sobre elementos de concreto, fisurados o no fisurados. (material) | 1 | 19.76 | 19.760 |
| mo020 | h | Mampostero. (mano de obra) | 0.07 | 59.07 | 4.135 |
| mo112 | h | Peón mampostero capacitado. (mano de obra) | 0.07 | 43.24 | 3.027 |
| % | % | Herramienta menor | 2 % | 26.922 | 0.538 |
|  |  | Costes directos |  |  | 27.460 |

Residuos:
- colocación: mt26ahi106c; factor de residuo 0.0187931

## Recursos

**mt26ahi106c** Ud Anclaje mecánico tipo tornillo de cabeza avellanada con estrella interior de seis puntas para llave Torx
Datos técnicos: Coste energético 3.150 MJ; Emisión de CO2 0.194 kg; Código LER 17 04 05; Masa del elemento 0.029 kg; Volumen 0.000014 m3
Residuos:
- embalaje: re170203 Plástico. (componente de residuo); rendimiento 0.025 kg; Código LER 17 02 03; Masa del elemento 1 kg; Volumen 0.001667 m3
