# Fachada simple, de lámina perfilada de acero

- Propiedad del archivo: CYPE Ingenieros S.A.
- Formato: FIEBDC-3/2016
- Programa: Generador de precios de la construcción. CYPE Ingenieros, S.A.
- Fecha: 26/04/2024
- Ámbito geográfico: Guatemala
- Divisa: GTQ
- Costes indirectos: 3 %
- Gastos generales: 13 %
- Beneficio industrial: 6 %
- IVA: 12 %

## F Fachadas y particiones

### FL Fachadas ligeras

#### FLA De láminas de acero y paneles sándwich

**FLA010** m² Fachada simple, de lámina perfilada de acero.
Fachada simple, de lámina perfilada trapezoidal de acero prelacado, espesor 0,6 mm, 30 mm de altura de perfil y 204 mm de intereje. COLOCACIÓN: en posición horizontal, un trapecio de traslape de la chapa superior sobre la inferior y 100 mm de traslape lateral entre chapas. Incluso accesorios de fijación de las láminas y cinta flexible de butilo, adhesiva por ambas caras, para el sellado de estanqueidad de los solapes entre láminas perfiladas.
Criterio de valoración económica: El precio no incluye la estructura soporte ni la resolución de puntos singulares.
Incluye: Replanteo de las chapas. Corte, preparación y colocación de las láminas. Sellado de juntas. Fijación mecánica de las láminas.
Criterio de medición de proyecto: Superficie medida según documentación gráfica de Proyecto, sin duplicar esquinas ni encuentros, deduciendo los huecos de superficie mayor de 1 m².
Criterio de medición de obra: Se medirá la superficie realmente ejecutada según especificaciones de Proyecto, sin duplicar esquinas ni encuentros, deduciendo los huecos de superficie mayor de 1 m².

| Código | Ud | Descripción | Rendimiento | Precio | Importe |
|---|---|---|---|---|---|
| mt13cap010ad | m² | Lámina perfilada trapezoidal de acero prelacado, espesor 0,6 mm, 30 mm de altura de perfil y 204 mm de intereje. (material) | 1.04 | 78.54 | 81.682 |
| mt13cap030a | Ud | Kit de accesorios de fijación, para láminas perfiladas, en fachadas. (material) | 0.2 | 187.01 | 37.402 |
| mt13dcp020b | m | Cinta flexible de butilo, adhesiva por ambas caras, para el sellado de estanqueidad de los solapes entre láminas perfiladas. (material) | 1.02 | 19.76 | 20.155 |
| mo051 | h | Montador de cerramientos industriales. (mano de obra) | 0.327 | 60.7 | 19.849 |
| mo098 | h | Ayudante de montador de cerramientos industriales. (mano de obra) | 0.327 | 44.16 | 14.440 |
| % | % | Herramienta menor | 2 % | 173.528 | 3.471 |
|  |  | Costes directos |  |  | 176.999 |

Residuos:
- colocación: mt13cap010ad Lámina perfilada trapezoidal de acero prelacado, espesor 0,6 mm, 30 mm de altura de perfil y 204 mm de intereje; factor de residuo 0.0188404

## Recursos

**mt13cap010ad** m² Lámina perfilada trapezoidal de acero prelacado, espesor 0,6 mm, 30 mm de altura de perfil y 204 mm de intereje
Datos técnicos: Coste energético 181.724 MJ; Emisión de CO2 16.570 kg; Código LER 17 04 05; Masa del elemento 5.64 kg; Volumen 0.002686 m3
Residuos:
- embalaje: re170203 Plástico. (componente de residuo); rendimiento 0.021 kg; Código LER 17 02 03; Masa del elemento 1 kg; Volumen 0.001667 m3

**mt13dcp020b** m Cinta flexible de butilo
Datos técnicos: Coste energético 7.996 MJ; Emisión de CO2 0.348 kg
