# Perfil para junta de albañil, de acero inoxidable

- Propiedad del archivo: CYPE Ingenieros S.A.
- Formato: FIEBDC-3/2016
- Programa: Generador de precios de la construcción. CYPE Ingenieros, S.A.
- Fecha: 26/04/2024
- Ámbito geográfico: Guatemala
- Divisa: GTQ
- Costes indirectos: 3 %
- Gastos generales: 13 %
- Beneficio industrial: 6 %
- IVA: 12 %

## H Remates y ayudas

### HD Perfiles decorativos

#### HDS Perfiles para juntas entre pisos

**HDS050** m Perfil para junta de albañil, de acero inoxidable.
Perfil en L para juntas de mampostero, de acero inoxidable AISI 304, de 10 mm de ancho, 10 mm de altura y 1 mm de espesor.
Incluye: Preparación de la superficie soporte. Replanteo. Corte y preparación. Nivelación. Colocación y fijación. Limpieza final.
Criterio de medición de proyecto: Longitud medida según documentación gráfica de Proyecto. No se ha incrementado la cantidad de trabajo por roturas y recortes, ya que en la descomposición se ha considerado un 5% más de piezas.
Criterio de medición de obra: Se medirá la longitud realmente ejecutada según especificaciones de Proyecto.

| Código | Ud | Descripción | Rendimiento | Precio | Importe |
|---|---|---|---|---|---|
| mt18jpc091ga | m | Perfil en L para juntas de albañil, de acero inoxidable AISI 304, de 10 mm de ancho, 10 mm de altura y 1 mm de espesor. (material) | 1.05 | 38.97 | 40.919 |
| mo023 | h | Pisero. (mano de obra) | 0.054 | 59.07 | 3.190 |
| % | % | Herramienta menor | 2 % | 44.109 | 0.882 |
|  |  | Costes directos |  |  | 44.991 |

Residuos:
- colocación: mt18jpc091ga Perfil en L para juntas de albañil, de acero inoxidable AISI 304, de 10 mm de ancho, 10 mm de altura y 1 mm de espesor; factor de residuo 0.00701446

## Recursos

**mt18jpc091ga** m Perfil en L para juntas de albañil, de acero inoxidable AISI 304, de 10 mm de ancho, 10 mm de altura y 1 mm de espesor
Datos técnicos: Coste energético 40.243 MJ; Emisión de CO2 5.846 kg; Código LER 17 04 05; Masa del elemento 0.83 kg; Volumen 0.000395 m3
Residuos:
- embalaje: re170203 Plástico. (componente de residuo); rendimiento 0.007 kg; Código LER 17 02 03; Masa del elemento 1 kg; Volumen 0.001667 m3
