# Adaptador

- Propiedad del archivo: CYPE Ingenieros S.A.
- Formato: FIEBDC-3/2016
- Programa: Generador de precios de la construcción. CYPE Ingenieros, S.A.
- Fecha: 28/03/2025
- Ámbito geográfico: Guatemala
- Divisa: GTQ
- Costes indirectos: 3 %
- Gastos generales: 13 %
- Beneficio industrial: 6 %
- IVA: 12 %

## I Instalaciones

### IA Audiovisuales

#### IAA Red de cables coaxiales

**IAA108** Ud Adaptador.
Adaptador con conectores macho, tipo "F" de montaje rápido.
Incluye: Colocación. Conexionado y comprobación de su correcto funcionamiento.
Criterio de medición de proyecto: Número de unidades previstas, según documentación gráfica de Proyecto.
Criterio de medición de obra: Se medirá el número de unidades realmente ejecutadas según especificaciones de Proyecto.

| Código | Ud | Descripción | Rendimiento | Precio | Importe |
|---|---|---|---|---|---|
| mt40irt050b | Ud | Adaptador con conectores macho, tipo "F" de montaje rápido. (material) | 1 | 17.51 | 17.510 |
| mo001 | h | Instalador de telecomunicaciones. (mano de obra) | 0.054 | 66.67 | 3.600 |
| mo056 | h | Ayudante instalador de telecomunicaciones. (mano de obra) | 0.054 | 48.4 | 2.614 |
| % | % | Herramienta menor | 2 % | 23.724 | 0.474 |
|  |  | Costes directos |  |  | 24.198 |
