# Depósito de combustible líquido, de superficie, de polietileno de alta densidad (PEAD/HDPE)

- Propiedad del archivo: CYPE Ingenieros S.A.
- Formato: FIEBDC-3/2016
- Programa: Generador de precios de la construcción. CYPE Ingenieros, S.A.
- Fecha: 26/04/2024
- Ámbito geográfico: Guatemala
- Divisa: GTQ
- Costes indirectos: 3 %
- Gastos generales: 13 %
- Beneficio industrial: 6 %
- IVA: 12 %

## I Instalaciones

### IC Calefacción, refrigeración, climatización y agua caliente sanitaria

#### ICD Combustible líquido

**ICD120** Ud Depósito de combustible líquido, de superficie, de polietileno de alta densidad (PEAD/HDPE).
Depósito homologado de gasoil, de superficie, colocado en el exterior del edificio, de polietileno de alta densidad (PEAD/HDPE), de pared simple, con una capacidad de 2000 litros. Incluso, accesorios de conexión y elementos de protección según normativa. Totalmente montado, conexionado y probado.
Incluye: Colocación del depósito. Montaje de accesorios.
Criterio de medición de proyecto: Número de unidades previstas, según documentación gráfica de Proyecto.
Criterio de medición de obra: Se medirá el número de unidades realmente ejecutadas según especificaciones de Proyecto.

| Código | Ud | Descripción | Rendimiento | Precio | Importe |
|---|---|---|---|---|---|
| mt38dep099e | Ud | Depósito homologado de combustible líquido, de superficie, de polietileno de alta densidad (PEAD/HDPE), de simple pared, de 2220x720x1725 mm, con una capacidad de 2000 litros y cuatro bocas de entrada/salida. (material) | 1 | 6704.58 | 6704.580 |
| mt38dep114a | Ud | Accesorios de carga, aspiración y ventilación para depósito de combustible líquido de polietileno de alta densidad (PEAD/HDPE). (material) | 1 | 290.18 | 290.180 |
| mo004 | h | Instalador de aparatos de calefacción. (mano de obra) | 0.653 | 60.7 | 39.637 |
| mo103 | h | Ayudante instalador de aparatos de calefacción. (mano de obra) | 0.653 | 44.07 | 28.778 |
| % | % | Herramienta menor | 2 % | 7063.175 | 141.264 |
|  |  | Costes directos |  |  | 7204.439 |

## Recursos

**mt38dep099e** Ud Depósito homologado de combustible líquido
Datos técnicos: Coste energético 10963.246 MJ; Emisión de CO2 388.873 kg
Residuos:
- embalaje: re150101 Envases de papel y cartón. (componente de residuo); rendimiento 0.086 kg; Código LER 15 01 01; Masa del elemento 1 kg; Volumen 0.001333 m3
