# Sensor de vibración, mecánico

- Propiedad del archivo: CYPE Ingenieros S.A.
- Formato: FIEBDC-3/2016
- Programa: Generador de precios de la construcción. CYPE Ingenieros, S.A.
- Fecha: 26/04/2024
- Ámbito geográfico: Guatemala
- Divisa: GTQ
- Costes indirectos: 3 %
- Gastos generales: 13 %
- Beneficio industrial: 6 %
- IVA: 12 %

## I Instalaciones

### ID Seguridad

#### IDE Detectores sísmicos

**IDE030** Ud Sensor de vibración, mecánico.
Sensor de vibración mecánico, con posibilidad de funcionamiento de forma independiente o bien como esclavo conjuntamente con un detector de vibración electrónico. Instalación en puerta o en ventana. Incluso elementos de fijación.
Incluye: Replanteo. Fijación a la superficie soporte. Montaje, conexionado y comprobación de su correcto funcionamiento.
Criterio de medición de proyecto: Número de unidades previstas, según documentación gráfica de Proyecto.
Criterio de medición de obra: Se medirá el número de unidades realmente ejecutadas según especificaciones de Proyecto.

| Código | Ud | Descripción | Rendimiento | Precio | Importe |
|---|---|---|---|---|---|
| mt41ing130 | Ud | Sensor de vibración mecánico, con posibilidad de funcionamiento de forma independiente o bien como esclavo conjuntamente con un detector de vibración electrónico, para instalar en puertas y ventanas. Incluso elementos de fijación. (material) | 1 | 528.52 | 528.520 |
| mo006 | h | Instalador de redes y equipos de detección y seguridad. (mano de obra) | 0.218 | 60.7 | 13.233 |
| mo105 | h | Ayudante instalador de redes y equipos de detección y seguridad. (mano de obra) | 0.218 | 44.07 | 9.607 |
| % | % | Herramienta menor | 2 % | 551.360 | 11.027 |
|  |  | Costes directos |  |  | 562.387 |
