# Batería

- Propiedad del archivo: CYPE Ingenieros S.A.
- Formato: FIEBDC-3/2016
- Programa: Generador de precios de la construcción. CYPE Ingenieros, S.A.
- Fecha: 26/04/2024
- Ámbito geográfico: Guatemala
- Divisa: GTQ
- Costes indirectos: 3 %
- Gastos generales: 13 %
- Beneficio industrial: 6 %
- IVA: 12 %

## I Instalaciones

### ID Seguridad

#### IDN Baterías

**IDN010** Ud Batería.
Batería recargable de Li-Ion, de 3,6 V y 14 Ah.
Incluye: Colocación de la batería. Conexionado y comprobación de su correcto funcionamiento.
Criterio de medición de proyecto: Número de unidades previstas, según documentación gráfica de Proyecto.
Criterio de medición de obra: Se medirá el número de unidades realmente ejecutadas según especificaciones de Proyecto.

| Código | Ud | Descripción | Rendimiento | Precio | Importe |
|---|---|---|---|---|---|
| mt41ing125h | Ud | Batería recargable de Li-Ion, de 3,6 V y 14 Ah. (material) | 1 | 609.4 | 609.400 |
| mo006 | h | Instalador de redes y equipos de detección y seguridad. (mano de obra) | 0.022 | 60.7 | 1.335 |
| mo105 | h | Ayudante instalador de redes y equipos de detección y seguridad. (mano de obra) | 0.022 | 44.07 | 0.970 |
| % | % | Herramienta menor | 2 % | 611.705 | 12.234 |
|  |  | Costes directos |  |  | 623.939 |
