# Inversor fotovoltaico

- Propiedad del archivo: CYPE Ingenieros S.A.
- Formato: FIEBDC-3/2016
- Programa: Generador de precios de la construcción. CYPE Ingenieros, S.A.
- Fecha: 26/04/2024
- Ámbito geográfico: Guatemala
- Divisa: GTQ
- Costes indirectos: 3 %
- Gastos generales: 13 %
- Beneficio industrial: 6 %
- IVA: 12 %

## I Instalaciones

### IE Eléctricas

#### IEF Solar fotovoltaica

**IEF020** Ud Inversor fotovoltaico.
Inversor trifásico, potencia máxima de entrada 9 kW, voltaje de entrada máximo 850 Vcc, rango de voltaje de entrada de 215 a 800 Vcc, potencia nominal de salida 5 kW, potencia máxima de salida 5 kVA, eficiencia máxima 98,2%, dimensiones 435x176x470 mm, con comunicación vía Wi-Fi para control remoto desde un smartphone, tablet o PC, puertos Ethernet y RS-485, y protocolo de comunicación Modbus. Incluso accesorios necesarios para su correcta instalación.
Incluye: Montaje, fijación y nivelación. Conexionado y comprobación de su correcto funcionamiento.
Criterio de medición de proyecto: Número de unidades previstas, según documentación gráfica de Proyecto.
Criterio de medición de obra: Se medirá el número de unidades realmente ejecutadas según especificaciones de Proyecto.

| Código | Ud | Descripción | Rendimiento | Precio | Importe |
|---|---|---|---|---|---|
| mt35ifg030c | Ud | Inversor trifásico, potencia máxima de entrada 9 kW, voltaje de entrada máximo 850 Vcc, rango de voltaje de entrada de 215 a 800 Vcc, potencia nominal de salida 5 kW, potencia máxima de salida 5 kVA, eficiencia máxima 98,2%, dimensiones 435x176x470 mm, con comunicación vía Wi-Fi para control remoto desde un smartphone, tablet o PC, puertos Ethernet y RS-485, y protocolo de comunicación Modbus. (material) | 1 | 16507.42 | 16507.420 |
| mo003 | h | Electricista. (mano de obra) | 0.653 | 60.7 | 39.637 |
| mo102 | h | Ayudante de electricista. (mano de obra) | 0.653 | 44.07 | 28.778 |
| % | % | Herramienta menor | 2 % | 16575.835 | 331.517 |
|  |  | Costes directos |  |  | 16907.352 |
