# Batería de contadores divisionarios para abastecimiento de agua potable

- Propiedad del archivo: CYPE Ingenieros S.A.
- Formato: FIEBDC-3/2016
- Programa: Generador de precios de la construcción. CYPE Ingenieros, S.A.
- Fecha: 26/04/2024
- Ámbito geográfico: Guatemala
- Divisa: GTQ
- Costes indirectos: 3 %
- Gastos generales: 13 %
- Beneficio industrial: 6 %
- IVA: 12 %

## I Instalaciones

### IF Plomería

#### IFC Contadores

**IFC020** Ud Batería de contadores divisionarios para abastecimiento de agua potable.
Batería de acero galvanizado, de 2 1/2" DN 65 mm y salidas con conexión embridada, para centralización de un máximo de 18 contadores de 1/2" DN 15 mm en dos filas, con llave de corte, llaves de entrada, grifos de comprobación, válvulas de retención, llaves de salida, latiguillos y cuadro de clasificación. Incluso soportes para el colector y material auxiliar.
Criterio de valoración económica: El precio no incluye los contadores de agua.
Incluye: Replanteo. Colocación y fijación del soporte de batería. Colocación y fijación de accesorios y piezas especiales. Colocación de la batería. Colocación del cuadro de clasificación. Conexionado y comprobación de su correcto funcionamiento.
Criterio de medición de proyecto: Número de unidades previstas, según documentación gráfica de Proyecto.
Criterio de medición de obra: Se medirá el número de unidades realmente ejecutadas según especificaciones de Proyecto.

| Código | Ud | Descripción | Rendimiento | Precio | Importe |
|---|---|---|---|---|---|
| mt37svc010r | Ud | Válvula de compuerta de latón fundido, para roscar, de 2 1/2". (material) | 1 | 612.13 | 612.130 |
| mt37ccb010hb | Ud | Batería de acero galvanizado de 2 1/2" DN 65 mm, para centralización de 18 contadores divisionarios de agua en dos filas, de 1330x620 mm. Incluso soporte y brida. (material) | 1 | 2861.26 | 2861.260 |
| mt37sve010b | Ud | Válvula de esfera de latón niquelado para roscar de 1/2". (material) | 36 | 47.85 | 1722.600 |
| mt37sgl012a | Ud | Grifo de comprobación de latón, para roscar, de 1/2". (material) | 18 | 49.72 | 894.960 |
| mt37svr010a | Ud | Válvula de retención de latón para roscar de 1/2". (material) | 18 | 41.59 | 748.620 |
| mt37ccb040a | Ud | Latiguillo de acero inoxidable, de 3/4", de 400 mm de longitud. (material) | 18 | 133.68 | 2406.240 |
| mt37ccb015ha | Ud | Cuadro de clasificación metálico para centralización de 18 contadores divisionarios de agua en dos filas. (material) | 1 | 103.45 | 103.450 |
| mt37www010 | Ud | Material auxiliar para instalaciones de plomería. (material) | 1 | 13.54 | 13.540 |
| mo008 | h | Plomero. (mano de obra) | 9.796 | 60.7 | 594.617 |
| mo107 | h | Ayudante de plomero. (mano de obra) | 4.898 | 44.07 | 215.855 |
| % | % | Herramienta menor | 2 % | 10173.272 | 203.465 |
|  |  | Costes directos |  |  | 10376.737 |

## Recursos

**mt37svc010r** Ud Válvula de compuerta de latón fundido, para roscar, de 2 1/2"
Datos técnicos: Coste energético 1194.799 MJ; Emisión de CO2 80.301 kg
Residuos:
- embalaje: re150101 Envases de papel y cartón. (componente de residuo); rendimiento 0.072 kg; Código LER 15 01 01; Masa del elemento 1 kg; Volumen 0.001333 m3

**mt37sve010b** Ud Válvula de esfera de latón niquelado para roscar de 1/2"
Datos técnicos: Coste energético 509.569 MJ; Emisión de CO2 34.281 kg
Residuos:
- embalaje: re150101 Envases de papel y cartón; rendimiento 0.072 kg

**mt37sgl012a** Ud Grifo de comprobación de latón, para roscar, de 1/2"
Datos técnicos: Coste energético 33.422 MJ; Emisión de CO2 2.303 kg
Residuos:
- embalaje: re150101 Envases de papel y cartón; rendimiento 0.072 kg

**mt37svr010a** Ud Válvula de retención de latón para roscar de 1/2"
Datos técnicos: Coste energético 625.531 MJ; Emisión de CO2 42.069 kg
Residuos:
- embalaje: re150101 Envases de papel y cartón; rendimiento 0.072 kg

**mt37ccb015ha** Ud Cuadro de clasificación metálico para centralización de 18 contadores divisionarios de agua en dos filas
Datos técnicos: Coste energético 0.016 MJ; Emisión de CO2 0.026 kg
Residuos:
- embalaje: re150101 Envases de papel y cartón; rendimiento 0.03 kg
