# Depósito de gases licuados del petróleo (GLP), enterrado

- Propiedad del archivo: CYPE Ingenieros S.A.
- Formato: FIEBDC-3/2016
- Programa: Generador de precios de la construcción. CYPE Ingenieros, S.A.
- Fecha: 26/04/2024
- Ámbito geográfico: Guatemala
- Divisa: GTQ
- Costes indirectos: 3 %
- Gastos generales: 13 %
- Beneficio industrial: 6 %
- IVA: 12 %

## I Instalaciones

### IG Gases combustibles

#### IGD Depósitos

**IGD110** Ud Depósito de gases licuados del petróleo (GLP), enterrado.
Depósito homologado de gases licuados del petróleo (GLP), enterrado, de lámina de acero, de 1500 mm de diámetro y 7790 mm de longitud, con una capacidad de 13000 litros. Incluso caja de registro de acero inoxidable con tapa, indicador de nivel, tubo buzo para toma de gas en fase líquida, valvulería, manómetro, tapón de drenaje, accesorios de conexión, borne de toma de tierra y zuncho.
Criterio de valoración económica: El precio no incluye la obra civil, la toma de tierra ni el equipo de protección catódica.
Incluye: Replanteo. Introducción del depósito en el foso. Sujeción del depósito a los apoyos. Colocación del zuncho. Montaje, conexionado y comprobación de su correcto funcionamiento.
Criterio de medición de proyecto: Número de unidades previstas, según documentación gráfica de Proyecto.
Criterio de medición de obra: Se medirá el número de unidades realmente ejecutadas según especificaciones de Proyecto.

| Código | Ud | Descripción | Rendimiento | Precio | Importe |
|---|---|---|---|---|---|
| mt43dep020aheb | Ud | Depósito homologado de gases licuados del petróleo (GLP), enterrado, de lámina de acero, de 1500 mm de diámetro y 7790 mm de longitud, con una capacidad de 13000 litros. Tratamiento exterior: granallado SA 2 1/2, imprimación antioxidante y acabado con esmalte de poliuretano color negro. Incluso caja de registro de acero inoxidable con tapa, boca para la carga, indicador de nivel magnético, tubo buzo para toma de gas en fase líquida, valvulería, manómetro, tapón de drenaje, accesorios de conexión, borne de toma de tierra y elementos de protección según normativa. (material) | 1 | 89784.28 | 89784.280 |
| mt43dep060m | Ud | Zuncho formado por placas de anclaje, tensores, grilletes, cable de acero y protección de yute alquitranado, para depósito de gases licuados del petróleo (GLP), enterrado. (material) | 1 | 609.4 | 609.400 |
| mq04cag010b | h | Camión con grúa de hasta 10 t. (maquinaria) | 0.5 | 452.92 | 226.460 |
| mo010 | h | Instalador de gas. (mano de obra) | 18.612 | 60.7 | 1129.748 |
| mo109 | h | Ayudante de instalador de gas. (mano de obra) | 18.612 | 44.07 | 820.231 |
| % | % | Herramienta menor | 2 % | 92570.119 | 1851.402 |
|  |  | Costes directos |  |  | 94421.521 |
