# Tubería de polietileno (PE)

- Propiedad del archivo: CYPE Ingenieros S.A.
- Formato: FIEBDC-3/2016
- Programa: Generador de precios de la construcción. CYPE Ingenieros, S.A.
- Fecha: 26/04/2024
- Ámbito geográfico: Guatemala
- Divisa: GTQ
- Costes indirectos: 3 %
- Gastos generales: 13 %
- Beneficio industrial: 6 %
- IVA: 12 %

## I Instalaciones

### IH Tuberías para fluidos

#### IHE Tuberías de polietileno

**IHE010** m Tubería de polietileno (PE).
Tubería formada por tubo de polietileno PE 100, de color negro con bandas de color azul, de 32 mm de diámetro exterior y 2 mm de espesor, SDR17, PN=10 atm. Instalación enterrada. Incluso accesorios y piezas especiales.
Criterio de valoración económica: El precio no incluye la excavación ni el relleno de la zanja.
Incluye: Replanteo. Colocación de tubos, accesorios y piezas especiales.
Criterio de medición de proyecto: Longitud medida según documentación gráfica de Proyecto.
Criterio de medición de obra: Se medirá la longitud realmente ejecutada según especificaciones de Proyecto.

| Código | Ud | Descripción | Rendimiento | Precio | Importe |
|---|---|---|---|---|---|
| mt37tpa020bcg | m | Tubo de polietileno PE 100, de color negro con bandas de color azul, de 32 mm de diámetro exterior y 2 mm de espesor, SDR17, PN=10 atm, con el precio incrementado el 30% en concepto de accesorios y piezas especiales. (material) | 1 | 14.84 | 14.840 |
| mo008 | h | Plomero. (mano de obra) | 0.065 | 60.7 | 3.946 |
| mo107 | h | Ayudante de plomero. (mano de obra) | 0.065 | 44.07 | 2.865 |
| % | % | Herramienta menor | 2 % | 21.651 | 0.433 |
|  |  | Costes directos |  |  | 22.084 |

Residuos:
- colocación: mt37tpa020bcg; factor de residuo 0.044

## Recursos

**mt37tpa020bcg** m Tubo de polietileno PE 100
Datos técnicos: Coste energético 32.842 MJ; Emisión de CO2 0.898 kg; Código LER 17 02 03; Masa del elemento 0.2 kg; Volumen 0.000333 m3
Residuos:
- embalaje: re170201 Madera. (componente de residuo); rendimiento 0.04 kg; Código LER 17 02 01; Masa del elemento 1 kg; Volumen 0.000909 m3
