# Actuador binario KNX

- Propiedad del archivo: CYPE Ingenieros S.A.
- Formato: FIEBDC-3/2016
- Programa: Generador de precios de la construcción. CYPE Ingenieros, S.A.
- Fecha: 26/04/2024
- Ámbito geográfico: Guatemala
- Divisa: GTQ
- Costes indirectos: 3 %
- Gastos generales: 13 %
- Beneficio industrial: 6 %
- IVA: 12 %

## I Instalaciones

### IM Domóticas e inmóticas

#### IMK Componentes del sistema KNX

**IMK500** Ud Actuador binario KNX.
Actuador de conmutación para control de hasta 4 dispositivos, de 4 módulos, con protocolo de comunicación KNX, de 6 A de intensidad máxima para alimentación a 230 V. Montaje en carril DIN.
Incluye: Montaje y conexionado.
Criterio de medición de proyecto: Número de unidades previstas, según documentación gráfica de Proyecto.
Criterio de medición de obra: Se medirá el número de unidades realmente ejecutadas según especificaciones de Proyecto.

| Código | Ud | Descripción | Rendimiento | Precio | Importe |
|---|---|---|---|---|---|
| mt35dat010a | Ud | Actuador de conmutación para control de hasta 4 dispositivos, de 4 módulos, con protocolo de comunicación KNX, de 6 A de intensidad máxima para alimentación a 230 V, con borne de conexión y yee 45° KNX, para montaje en carril DIN. (material) | 1 | 2368.02 | 2368.020 |
| mo003 | h | Electricista. (mano de obra) | 0.239 | 60.7 | 14.507 |
| mo102 | h | Ayudante de electricista. (mano de obra) | 0.239 | 44.07 | 10.533 |
| mo123 | h | Especialista en la puesta en marcha de instalaciones. (mano de obra) | 0.479 | 114.8 | 54.989 |
| % | % | Herramienta menor | 2 % | 2448.049 | 48.961 |
|  |  | Costes directos |  |  | 2497.010 |
