# Luminaria de emergencia con lámpara LED, en garaje

- Propiedad del archivo: CYPE Ingenieros S.A.
- Formato: FIEBDC-3/2016
- Programa: Generador de precios de la construcción. CYPE Ingenieros, S.A.
- Fecha: 26/04/2024
- Ámbito geográfico: Guatemala
- Divisa: GTQ
- Costes indirectos: 3 %
- Gastos generales: 13 %
- Beneficio industrial: 6 %
- IVA: 12 %

## I Instalaciones

### IO Contra incendios

#### IOA Alumbrado de emergencia

**IOA011** Ud Luminaria de emergencia con lámpara LED, en garaje.
Luminaria de emergencia, de 1,3 W, con lámpara LED, flujo luminoso 70 lúmenes, carcasa de 280x120x60 mm, aislamiento clase II, grados de protección IP65 e IK07, con baterías de Ni-Cd, autonomía de 1 h, alimentación a 220/240 V y 50-60 Hz y piloto luminoso indicador de carga color verde, en garaje. Instalación en superficie. Incluso accesorios y elementos de fijación.
Incluye: Replanteo. Fijación y nivelación. Montaje, conexionado y comprobación de su correcto funcionamiento.
Criterio de medición de proyecto: Número de unidades previstas, según documentación gráfica de Proyecto.
Criterio de medición de obra: Se medirá el número de unidades realmente ejecutadas según especificaciones de Proyecto.

| Código | Ud | Descripción | Rendimiento | Precio | Importe |
|---|---|---|---|---|---|
| mt34aem121a | Ud | Luminaria de emergencia, de 1,3 W, con lámpara LED, flujo luminoso 70 lúmenes, carcasa de 280x120x60 mm, aislamiento clase II, grados de protección IP65 e IK07, con baterías de Ni-Cd, autonomía de 1 h, alimentación a 220/240 V y 50-60 Hz y piloto luminoso indicador de carga color verde. Incluso accesorios y elementos de fijación. (material) | 1 | 590.71 | 590.710 |
| mo003 | h | Electricista. (mano de obra) | 0.163 | 60.7 | 9.894 |
| mo102 | h | Ayudante de electricista. (mano de obra) | 0.163 | 44.07 | 7.183 |
| % | % | Herramienta menor | 2 % | 607.787 | 12.156 |
|  |  | Costes directos |  |  | 619.943 |
