# Red interior de evacuación para cocina

- Propiedad del archivo: CYPE Ingenieros S.A.
- Formato: FIEBDC-3/2016
- Programa: Generador de precios de la construcción. CYPE Ingenieros, S.A.
- Fecha: 26/04/2024
- Ámbito geográfico: Guatemala
- Divisa: GTQ
- Costes indirectos: 3 %
- Gastos generales: 13 %
- Beneficio industrial: 6 %
- IVA: 12 %

## I Instalaciones

### IS Evacuación de aguas

#### ISD Yees 45° individuales

**ISD022** Ud Red interior de evacuación para cocina.
Red interior de evacuación insonorizada y con resistencia al fuego, para cocina con dotación para: lavatrastos, toma de desagüe para lavadora, realizada con tubo de polipropileno, insonorizado y resistente al fuego para la red de desagües que conectan la evacuación de los aparatos con la bajante, con los diámetros necesarios para cada punto de servicio. Incluso, material auxiliar para montaje y sujeción a la obra, accesorios y piezas especiales.
Incluye: Replanteo del recorrido de la tubería y de la situación de los elementos de sujeción. Presentación en seco de los tubos. Fijación del material auxiliar para montaje y sujeción a la obra. Montaje, conexionado y comprobación de su correcto funcionamiento.
Criterio de medición de proyecto: Número de unidades previstas, según documentación gráfica de Proyecto.
Criterio de medición de obra: Se medirá el número de unidades realmente ejecutadas según especificaciones de Proyecto.

| Código | Ud | Descripción | Rendimiento | Precio | Importe |
|---|---|---|---|---|---|
| mt36tip210ad | m | Tubo de polipropileno, insonorizado y resistente al fuego, de 40 mm de diámetro y 1,8 mm de espesor, con extremo abocardado y junta elástica, con el precio incrementado el 15% en concepto de accesorios y piezas especiales. (material) | 4.3 | 53.59 | 230.437 |
| mt30del010a | Ud | Toma de desagüe para electrodoméstico, con enlace mixto macho de PVC, de 40 mm de diámetro. (material) | 1 | 31.32 | 31.320 |
| mo008 | h | Plomero. (mano de obra) | 4.68 | 60.7 | 284.076 |
| mo107 | h | Ayudante de plomero. (mano de obra) | 2.34 | 44.07 | 103.124 |
| % | % | Herramienta menor | 2 % | 648.957 | 12.979 |
|  |  | Costes directos |  |  | 661.936 |

Residuos:
- colocación: mt36tip210ad; factor de residuo 0.0275

## Recursos

**mt36tip210ad** m Tubo de polipropileno
Datos técnicos: Coste energético 22.489 MJ; Emisión de CO2 0.704 kg; Código LER 17 02 03; Masa del elemento 0.242 kg; Volumen 0.000403 m3
