# Montacargas

- Propiedad del archivo: CYPE Ingenieros S.A.
- Formato: FIEBDC-3/2016
- Programa: Generador de precios de la construcción. CYPE Ingenieros, S.A.
- Fecha: 26/04/2024
- Ámbito geográfico: Guatemala
- Divisa: GTQ
- Costes indirectos: 3 %
- Gastos generales: 13 %
- Beneficio industrial: 6 %
- IVA: 12 %

## I Instalaciones

### IT Transporte

#### ITC Montacargas

**ITC010** Ud Montacargas.
Montacargas hidráulico para 1500 kg, de 5 detenidas (6 m), de 2x2 m de plataforma, con guías y un pistón. Totalmente montado, conexionado y probado.
Incluye: Replanteo. Instalación del montacargas. Conexionado con la red eléctrica.
Criterio de medición de proyecto: Número de unidades previstas, según documentación gráfica de Proyecto.
Criterio de medición de obra: Se medirá el número de unidades realmente ejecutadas según especificaciones de Proyecto.

| Código | Ud | Descripción | Rendimiento | Precio | Importe |
|---|---|---|---|---|---|
| mt39mch010fd | Ud | Montacargas hidráulico para 1500 kg, de 5 detenidas (6 m), de 2x2 m de plataforma, con guías y un pistón. (material) | 1 | 234206.53 | 234206.530 |
| mo016 | h | Instalador de aparatos elevadores. (mano de obra) | 66.068 | 60.7 | 4010.328 |
| mo085 | h | Ayudante instalador de aparatos elevadores. (mano de obra) | 66.177 | 44.07 | 2916.420 |
| % | % | Herramienta menor | 2 % | 241133.278 | 4822.666 |
|  |  | Costes directos |  |  | 245955.944 |
