# Aspirador híbrido

- Propiedad del archivo: CYPE Ingenieros S.A.
- Formato: FIEBDC-3/2016
- Programa: Generador de precios de la construcción. CYPE Ingenieros, S.A.
- Fecha: 26/04/2024
- Ámbito geográfico: Guatemala
- Divisa: GTQ
- Costes indirectos: 3 %
- Gastos generales: 13 %
- Beneficio industrial: 6 %
- IVA: 12 %

## I Instalaciones

### IV Ventilación

#### IVH Ventilación híbrida

**IVH030** Ud Aspirador híbrido.
Extractor estático mecánico, de 153 mm de diámetro y 415 mm de altura, de 250 m³/h de caudal máximo, 137 W de potencia máxima con motor de alimentación monofásica (230V/50Hz) y 900 r.p.m. de velocidad máxima; instalación en el extremo exterior del conducto de extracción (boca de expulsión), en vivienda unifamiliar. Incluso material de fijación.
Incluye: Replanteo. Colocación y fijación. Conexionado y comprobación de su correcto funcionamiento.
Criterio de medición de proyecto: Número de unidades previstas, según documentación gráfica de Proyecto.
Criterio de medición de obra: Se medirá el número de unidades realmente ejecutadas según especificaciones de Proyecto.

| Código | Ud | Descripción | Rendimiento | Precio | Importe |
|---|---|---|---|---|---|
| mt42svi020a | Ud | Extractor estático mecánico, de 153 mm de diámetro y 415 mm de altura, de 250 m³/h de caudal máximo, 137 W de potencia máxima con motor de alimentación monofásica (230V/50Hz) y 900 r.p.m. de velocidad máxima. (material) | 1 | 9169.27 | 9169.270 |
| mt42sva300 | Ud | Material de fijación para conductos de ventilación. (material) | 1 | 30.27 | 30.270 |
| mo011 | h | Montador. (mano de obra) | 0.218 | 60.7 | 13.233 |
| mo080 | h | Ayudante de montador. (mano de obra) | 0.218 | 44.16 | 9.627 |
| % | % | Herramienta menor | 2 % | 9222.400 | 184.448 |
|  |  | Costes directos |  |  | 9406.848 |

## Recursos

**mt42svi020a** Ud Extractor estático mecánico
Datos técnicos: Coste energético 54.916 MJ; Emisión de CO2 4.145 kg
Residuos:
- embalaje: re150101 Envases de papel y cartón. (componente de residuo); rendimiento 1.576 kg; Código LER 15 01 01; Masa del elemento 1 kg; Volumen 0.001333 m3
