# Rampa niveladora hidráulica con labio abatible

- Propiedad del archivo: CYPE Ingenieros S.A.
- Formato: FIEBDC-3/2016
- Programa: Generador de precios de la construcción. CYPE Ingenieros, S.A.
- Fecha: 08/11/2025
- Ámbito geográfico: Guatemala
- Divisa: GTQ
- Costes indirectos: 3 %
- Gastos generales: 13 %
- Beneficio industrial: 6 %
- IVA: 12 %

## L Carpintería, closets, herrería, vidrios y protecciones solares

### LM Equipamiento para muelles de carga y descarga

#### LMR Rampas niveladoras

**LMR010** Ud Rampa niveladora hidráulica con labio abatible.
Rampa niveladora hidráulica, instalada en foso previamente ejecutado, de 60 kN de capacidad de carga nominal, formada por una plataforma de lámina lagrimada de acero, de 2500 mm de longitud, 2000 mm de ancho y 8 ó 10 mm de espesor, con labio abatible delantero de lámina lagrimada de acero, de 2500 mm de longitud, 400 mm de ancho y 8 ó 10 mm de espesor y bastidor de perfiles de acero laminado. Incluso cilindros hidráulicos, motor trifásico, bandas laterales reflectantes, perfiles metálicos angulares de 80x80 mm para recibido de la rampa niveladora hidráulica a obra, perfiles metálicos de refuerzo y cuadro de maniobra con pulsador de detención de emergencia.
Criterio de valoración económica: El precio no incluye la ejecución del foso, el conexionado con la red eléctrica ni las ayudas de albañilería para instalaciones.
Incluye: Limpieza y preparación de la superficie soporte. Replanteo. Colocación de la rampa hidráulica en el foso.
Criterio de medición de proyecto: Número de unidades previstas, según documentación gráfica de Proyecto.
Criterio de medición de obra: Se medirá el número de unidades realmente ejecutadas según especificaciones de Proyecto.

| Código | Ud | Descripción | Rendimiento | Precio | Importe |
|---|---|---|---|---|---|
| mt26amc020a | Ud | Rampa niveladora hidráulica, para instalar en foso, de 60 kN de capacidad de carga nominal, formada por una plataforma de lámina lagrimada de acero, de 2500 mm de longitud, 2000 mm de ancho y 8 ó 10 mm de espesor, con labio abatible delantero de lámina lagrimada de acero, de 2500 mm de longitud, 400 mm de ancho y 8 ó 10 mm de espesor y bastidor de perfiles de acero laminado. Incluso cilindros hidráulicos, motor trifásico, bandas laterales reflectantes, perfiles metálicos angulares de 80x80 mm para recibido de la rampa niveladora hidráulica a obra, perfiles metálicos de refuerzo y cuadro de maniobra con pulsador de detención de emergencia. (material) | 1 | 42000.71 | 42000.710 |
| mo011 | h | Montador. (mano de obra) | 8.707 | 66.67 | 580.496 |
| mo080 | h | Ayudante de montador. (mano de obra) | 8.707 | 48.49 | 422.202 |
| % | % | Herramienta menor | 2 % | 43003.408 | 860.068 |
|  |  | Costes directos |  |  | 43863.476 |
