# Aislamiento térmico de frentes de losa y columnas en fachada, con revestimiento de corcho

- Propiedad del archivo: CYPE Ingenieros S.A.
- Formato: FIEBDC-3/2016
- Programa: Generador de precios de la construcción. CYPE Ingenieros, S.A.
- Fecha: 26/04/2024
- Ámbito geográfico: Guatemala
- Divisa: GTQ
- Costes indirectos: 3 %
- Gastos generales: 13 %
- Beneficio industrial: 6 %
- IVA: 12 %

## N Aislamientos e impermeabilizaciones

### NA Aislamientos térmicos

#### NAJ Puentes térmicos

**NAJ019** m² Aislamiento térmico de frentes de losa y columnas en fachada, con revestimiento de corcho.
Aislamiento térmico de frentes de losa y columnas embebidas en el espesor de la fachada, formado por dos capas de revestimiento de corcho reforzado con fibras de vidrio, de 2,4 mm de espesor total, aplicado mecánicamente.
Incluye: Preparación de la superficie soporte. Preparación del revestimiento. Aplicación del revestimiento.
Criterio de medición de proyecto: Superficie medida según documentación gráfica de Proyecto.
Criterio de medición de obra: Se medirá la superficie realmente ejecutada según especificaciones de Proyecto.

| Código | Ud | Descripción | Rendimiento | Precio | Importe |
|---|---|---|---|---|---|
| mt28rsu030b | kg | Revestimiento de corcho reforzado con fibras de vidrio, para uso en interiores o en exteriores, a base de copolímeros acrílicos, corcho y fibras de vidrio, conductividad térmica 0,059 W/(mK), densidad 1060 kg/m³, transpirable, permeable al vapor de agua. (material) | 2.88 | 68.04 | 195.955 |
| mq06pym010 | h | Mezcladora-bombeadora para morteros y yesos proyectados, de 3 m³/h. (maquinaria) | 0.2 | 61.5 | 12.300 |
| mo039 | h | Mampostero especialista en revoques. (mano de obra) | 0.109 | 59.07 | 6.439 |
| mo111 | h | Peón especialista en revoques. (mano de obra) | 0.054 | 43.94 | 2.373 |
| % | % | Herramienta menor | 2 % | 217.067 | 4.341 |
|  |  | Costes directos |  |  | 221.408 |

Residuos:
- colocación: mt28rsu030b; factor de residuo 0.007

## Recursos

**mt28rsu030b** kg Revestimiento de corcho reforzado con fibras de vidrio
Datos técnicos: Coste energético 67.560 MJ; Emisión de CO2 -1.720 kg; Código LER 17 02 01; Masa del elemento 1 kg; Volumen 0.000909 m3
