# Aislamiento térmico por el interior de cubiertas inclinadas sobre espacio no habitable

- Propiedad del archivo: CYPE Ingenieros S.A.
- Formato: FIEBDC-3/2016
- Programa: Generador de precios de la construcción. CYPE Ingenieros, S.A.
- Fecha: 26/04/2024
- Ámbito geográfico: Guatemala
- Divisa: GTQ
- Costes indirectos: 3 %
- Gastos generales: 13 %
- Beneficio industrial: 6 %
- IVA: 12 %

## N Aislamientos e impermeabilizaciones

### NA Aislamientos térmicos

#### NAN Cubiertas inclinadas

**NAN120** m² Aislamiento térmico por el interior de cubiertas inclinadas sobre espacio no habitable.
Aislamiento térmico por el interior de cubiertas inclinadas sobre espacio no habitable, con espuma rígida de poliuretano proyectado "in situ", densidad mínima 50 kg/m³, espesor medio mínimo 60 mm.
Incluye: Limpieza del supradós de la losa. Proyección de la espuma de poliuretano.
Criterio de medición de proyecto: Superficie medida según documentación gráfica de Proyecto.
Criterio de medición de obra: Se medirá la superficie realmente ejecutada según especificaciones de Proyecto.

| Código | Ud | Descripción | Rendimiento | Precio | Importe |
|---|---|---|---|---|---|
| mt16poc010t | m² | Espuma rígida de poliuretano proyectado "in situ", densidad mínima 50 kg/m³, espesor medio mínimo 60 mm, aplicado en cubiertas inclinadas. (material) | 1.1 | 153.35 | 168.685 |
| mq08mpa030 | h | Equipo y herramienta para proyección de productos aislantes. (maquinaria) | 0.1 | 123.34 | 12.334 |
| mo030 | h | Aplicador de productos aislantes. (mano de obra) | 0.201 | 59.07 | 11.873 |
| mo068 | h | Ayudante aplicador de productos aislantes. (mano de obra) | 0.201 | 44.16 | 8.876 |
| % | % | Herramienta menor | 2 % | 201.768 | 4.035 |
|  |  | Costes directos |  |  | 205.803 |

Residuos:
- colocación: mt16poc010t; factor de residuo 0.012

## Recursos

**mt16poc010t** m² Espuma rígida de poliuretano proyectado "in situ"
Datos técnicos: Coste energético 432.540 MJ; Emisión de CO2 21.000 kg; Código LER 17 06 04; Masa del elemento 3 kg; Volumen 0.005 m3
