# Impermeabilización de losa de cimentación, mediante saturación de la red capilar del concreto

- Propiedad del archivo: CYPE Ingenieros S.A.
- Formato: FIEBDC-3/2016
- Programa: Generador de precios de la construcción. CYPE Ingenieros, S.A.
- Fecha: 26/04/2024
- Ámbito geográfico: Guatemala
- Divisa: GTQ
- Costes indirectos: 3 %
- Gastos generales: 13 %
- Beneficio industrial: 6 %
- IVA: 12 %

## N Aislamientos e impermeabilizaciones

### NI Impermeabilizaciones

#### NIC Cimentaciones

**NIC013** m² Impermeabilización de losa de cimentación, mediante saturación de la red capilar del concreto.
Impermeabilización de losa de cimentación, mediante saturación de la red capilar del concreto. IMPERMEABILIZACIÓN BAJO LA LOSA: aplicación de mortero impermeabilizante, en polvo, mediante espolvoreo manual, rendimiento: 2 kg/m², antes de proceder al fundido, con la armaduría de la losa ya montada, sobre el concreto de limpieza previamente humedecido con agua. IMPERMEABILIZACIÓN SOBRE LA LOSA: aplicación de mortero impermeabilizante, en forma de lechada, mediante extendido con cepillo, rendimiento: 2 kg/m², en dos capas, sobre el concreto ya fraguado.
Incluye: Limpieza. Humectación de la capa de concreto de limpieza. Espolvoreo manual del mortero seco sobre la capa de concreto de limpieza. Extendido de la lechada sobre la losa.
Criterio de medición de proyecto: Superficie medida según documentación gráfica de Proyecto.
Criterio de medición de obra: Se medirá la superficie realmente ejecutada según especificaciones de Proyecto.

| Código | Ud | Descripción | Rendimiento | Precio | Importe |
|---|---|---|---|---|---|
| mt08aaa010a | m³ | Agua. (material) | 0.005 | 11.92 | 0.060 |
| mt09bmr230a | kg | Mortero impermeabilizante, con resistencia a los sulfatos, alta resistencia a ciclos de congelamiento y deshielo y efecto protector frente a la carbonatación. (material) | 3 | 11.46 | 34.380 |
| mo032 | h | Aplicador de productos impermeabilizantes. (mano de obra) | 0.087 | 59.07 | 5.139 |
| mo070 | h | Ayudante aplicador de productos impermeabilizantes. (mano de obra) | 0.087 | 44.16 | 3.842 |
| % | % | Herramienta menor | 2 % | 43.421 | 0.868 |
|  |  | Costes directos |  |  | 44.289 |

Residuos:
- colocación: mt09bmr230a; factor de residuo 0.0066

## Recursos

**mt08aaa010a** m³ Agua
Datos técnicos: Coste energético 60.000 MJ; Emisión de CO2 30.000 kg

**mt09bmr230a** kg Mortero impermeabilizante
Datos técnicos: Coste energético 3.898 MJ; Emisión de CO2 0.362 kg; Código LER 17 01 01; Masa del elemento 1 kg; Volumen 0.000667 m3
Residuos:
- embalaje: re150101 Envases de papel y cartón. (componente de residuo); rendimiento 0.014 kg; Código LER 15 01 01; Masa del elemento 1 kg; Volumen 0.001333 m3
