# Aislamiento térmico reflexivo entre los montantes del muro estructural exterior de entramado ligero

- Propiedad del archivo: CYPE Ingenieros S.A.
- Formato: FIEBDC-3/2016
- Programa: Generador de precios de la construcción. CYPE Ingenieros, S.A.
- Fecha: 26/04/2024
- Ámbito geográfico: Guatemala
- Divisa: GTQ
- Costes indirectos: 3 %
- Gastos generales: 13 %
- Beneficio industrial: 6 %
- IVA: 12 %

## N Aislamientos e impermeabilizaciones

### NR Aislamientos térmicos reflexivos

#### NRF Fachadas y medianerías

**NRF020** m² Aislamiento térmico reflexivo entre los montantes del muro estructural exterior de entramado ligero.
Aislamiento térmico reflexivo entre los montantes del muro estructural exterior de entramado ligero de madera, formado por muro alveolar, con solapes autoadhesivos, con barrera de vapor, factor de resistencia a la difusión del vapor de agua 1200, de 75 mm de espesor, con una emisividad de 0,06 en una cara y 0,10 en la otra cara, una resistencia térmica intrínseca (sin cámara de aire) de 2,25 m²K/W y una conductividad térmica de 0,033 W/(mK), fijado con grapas, de acero galvanizado, de 14 mm de altura a los montantes del entramado ligero de madera. Incluso cinta autoadhesiva para sellado de juntas.
Incluye: Corte y preparación del aislamiento. Colocación del aislamiento. Fijación del aislamiento. Sellado de juntas.
Criterio de medición de proyecto: Superficie medida según documentación gráfica de Proyecto.
Criterio de medición de obra: Se medirá la superficie realmente ejecutada según especificaciones de Proyecto.

| Código | Ud | Descripción | Rendimiento | Precio | Importe |
|---|---|---|---|---|---|
| mt16ara010afah | m² | Muro alveolar, con barrera de vapor, factor de resistencia a la difusión del vapor de agua 1200, compuesto de una lámina de polietileno aluminizado calandrado con tratamiento anticorrosión y una lámina de polietileno aluminizado, unidas mediante una estructura formada por varias capas de espuma de polietileno y láminas de polietileno metalizado en forma de panal de abeja, de 75 mm de espesor, con una emisividad de 0,06 en una cara y 0,10 en la otra cara, una resistencia térmica intrínseca (sin cámara de aire) de 2,25 m²K/W y una conductividad térmica de 0,033 W/(mK), suministrado en paneles de 1,20x2,65 m. (material) | 1 | 129.48 | 129.480 |
| mt15pdr300j | Ud | Grapa, de acero galvanizado, de 14 mm de altura; para la fijación de productos aislantes. (material) | 2 | 0.34 | 0.680 |
| mt16ara100a | m | Cinta autoadhesiva, de aluminio, con adhesivo acrílico, de 100 mm de ancho, para la estanqueidad al aire y al vapor de agua de las juntas en aislamientos reflexivos. (material) | 0.1 | 5.08 | 0.508 |
| mo054 | h | Montador de aislamientos. (mano de obra) | 0.054 | 60.7 | 3.278 |
| mo101 | h | Ayudante de montador de aislamientos. (mano de obra) | 0.027 | 44.16 | 1.192 |
| % | % | Herramienta menor | 2 % | 135.138 | 2.703 |
|  |  | Costes directos |  |  | 137.841 |

Residuos:
- colocación: mt16ara010afah; factor de residuo 0.02
- colocación: mt16ara100a; factor de residuo 0.048

## Recursos

**mt16ara010afah** m² Muro alveolar, con barrera de vapor
Datos técnicos: Coste energético 96.580 MJ; Emisión de CO2 2.328 kg; Código LER 17 06 04; Masa del elemento 0.7125 kg; Volumen 0.001188 m3
Residuos:
- embalaje: re170203 Plástico. (componente de residuo); rendimiento 0.026 kg; Código LER 17 02 03; Masa del elemento 1 kg; Volumen 0.001667 m3

**mt15pdr300j** Ud Grapa, de acero galvanizado, de 14 mm de altura; para la fijación de productos aislantes
Datos técnicos: Coste energético 0.713 MJ; Emisión de CO2 1.122 kg
Residuos:
- embalaje: re150101 Envases de papel y cartón. (componente de residuo); rendimiento 1.32 kg; Código LER 15 01 01; Masa del elemento 1 kg; Volumen 0.001333 m3

**mt16ara100a** m Cinta autoadhesiva
Datos técnicos: Coste energético 3.059 MJ; Emisión de CO2 0.214 kg; Código LER 17 04 02; Masa del elemento 0.023 kg; Volumen 0.000015 m3
Residuos:
- embalaje: re170203 Plástico; rendimiento 0.005 kg
