# Panel sándwich, para cubierta plana

- Propiedad del archivo: CYPE Ingenieros S.A.
- Formato: FIEBDC-3/2016
- Programa: Generador de precios de la construcción. CYPE Ingenieros, S.A.
- Fecha: 26/04/2024
- Ámbito geográfico: Guatemala
- Divisa: GTQ
- Costes indirectos: 3 %
- Gastos generales: 13 %
- Beneficio industrial: 6 %
- IVA: 12 %

## Q Cubiertas

### QC Componentes de cubiertas planas

#### QCN Paneles y tableros

**QCN010** m² Panel sándwich, para cubierta plana.
Panel sándwich machihembrado en las cuatro caras, compuesto de: cara exterior de placa de cemento reforzado con fibras, de 12 mm de espesor, núcleo aislante de espuma de poliestireno extruido de 160 mm de espesor y cara interior de placa de yeso reforzado con fibras, de 12 mm de espesor, de 2400x550 mm, transmitancia térmica 0,277 W/(m²K), Euroclase B-s1, d0 de reacción al fuego, fijado con tornillos autorroscantes de cabeza avellanada, de acero galvanizado, sobre estructura de madera, con una luz entre apoyos de 120 cm, para cubierta plana.
Incluye: Replanteo y corte de los paneles. Colocación y fijación del panel sándwich.
Criterio de medición de proyecto: Superficie medida según documentación gráfica de Proyecto.
Criterio de medición de obra: Se medirá la superficie realmente ejecutada según especificaciones de Proyecto.

| Código | Ud | Descripción | Rendimiento | Precio | Importe |
|---|---|---|---|---|---|
| mt13pst018mh | m² | Panel sándwich machihembrado en las cuatro caras, compuesto de: cara exterior de placa de cemento reforzado con fibras, de 12 mm de espesor, núcleo aislante de espuma de poliestireno extruido de 160 mm de espesor y cara interior de placa de yeso reforzado con fibras, de 12 mm de espesor, de 2400x550 mm, transmitancia térmica 0,277 W/(m²K), Euroclase B-s1, d0 de reacción al fuego. (material) | 1.05 | 857.89 | 900.785 |
| mt13pst100q | Ud | Tornillo autorroscante de cabeza avellanada, de acero galvanizado, de 6 mm de diámetro y 240 mm de longitud. (material) | 7 | 14.94 | 104.580 |
| mo054 | h | Montador de aislamientos. (mano de obra) | 0.174 | 60.7 | 10.562 |
| mo101 | h | Ayudante de montador de aislamientos. (mano de obra) | 0.174 | 44.16 | 7.684 |
| % | % | Herramienta menor | 2 % | 1023.611 | 20.472 |
|  |  | Costes directos |  |  | 1044.083 |

Residuos:
- colocación: mt13pst018mh; factor de residuo 0.006

## Recursos

**mt13pst018mh** m² Panel sándwich machihembrado en las cuatro caras
Datos técnicos: Coste energético 3.207 MJ; Emisión de CO2 59.708 kg; Código LER 17 08 02; Masa del elemento 43.85 kg; Volumen 0.04385 m3
Residuos:
- embalaje: re170203 Plástico. (componente de residuo); rendimiento 0.015 kg; Código LER 17 02 03; Masa del elemento 1 kg; Volumen 0.001667 m3

**mt13pst100q** Ud Tornillo autorroscante de cabeza avellanada, de acero galvanizado, de 6 mm de diámetro y 240 mm de longitud
Datos técnicos: Coste energético 1.248 MJ; Emisión de CO2 0.124 kg; Código LER 17 04 05; Masa del elemento 0.0458 kg; Volumen 0.000022 m3
Residuos:
- embalaje: re150101 Envases de papel y cartón. (componente de residuo); rendimiento 0.002 kg; Código LER 15 01 01; Masa del elemento 1 kg; Volumen 0.001333 m3
- embalaje: re170203 Plástico; rendimiento 0.001 kg
