# Punto singular para cubierta inclinada de placas asfálticas

- Propiedad del archivo: CYPE Ingenieros S.A.
- Formato: FIEBDC-3/2016
- Programa: Generador de precios de la construcción. CYPE Ingenieros, S.A.
- Fecha: 26/04/2024
- Ámbito geográfico: Guatemala
- Divisa: GTQ
- Costes indirectos: 3 %
- Gastos generales: 13 %
- Beneficio industrial: 6 %
- IVA: 12 %

## Q Cubiertas

### QU Componentes de cubiertas inclinadas y curvas

#### QUA De placas asfálticas

**QUA011** m Punto singular para cubierta inclinada de placas asfálticas.
Cumbrera para cubierta inclinada con una pendiente mayor del 10%, con caballetes asfálticos, con alas adaptables a cualquier ángulo, color rojo, a base de fibras minerales y vegetales saturadas con una emulsión bituminosa a altas temperaturas, de 50 cm de ancho y 100 cm de longitud, apoyados sobre rastrel de cumbrera de madera y con cada una de sus alas fijada mecánicamente a las placas adyacentes. Incluso accesorios de fijación de las piezas a las placas.
Incluye: Replanteo y colocación de las piezas de remate sobre las láminas de techo. Colocación del rastrel de cumbrera. Fijación de las piezas a las placas.
Criterio de medición de proyecto: Longitud medida según documentación gráfica de Proyecto, incrementada en 5 cm a cada lado.
Criterio de medición de obra: Se medirá la longitud realmente ejecutada según especificaciones de Proyecto, incluyendo las entregas en los apoyos.

| Código | Ud | Descripción | Rendimiento | Precio | Importe |
|---|---|---|---|---|---|
| mt13blw025b | m | Rastrel de cumbrera de 27x40 mm de sección, de madera aserrada de pino, tratada en autoclave, con clase de uso 2, acabado cepillado, con humedad inferior al 20%. Incluso elementos de fijación sobre entramado estructural. (material) | 1 | 5.37 | 5.370 |
| mt13lpo040e | m | Caballete asfáltico, con alas adaptables a cualquier ángulo, color rojo, a base de fibras minerales y vegetales saturadas con una emulsión bituminosa a altas temperaturas, de 50 cm de ancho y 100 cm de longitud, con alas adaptables a cualquier ángulo, para cubierta de placas asfálticas. (material) | 1 | 78.17 | 78.170 |
| mt13lpo032c | Ud | Clavo, para fijación sobre soporte de madera. (material) | 20 | 0.65 | 13.000 |
| mo051 | h | Montador de cerramientos industriales. (mano de obra) | 0.196 | 60.7 | 11.897 |
| mo098 | h | Ayudante de montador de cerramientos industriales. (mano de obra) | 0.065 | 44.16 | 2.870 |
| % | % | Herramienta menor | 2 % | 111.307 | 2.226 |
|  |  | Costes directos |  |  | 113.533 |

Residuos:
- colocación: mt13blw025b; factor de residuo 0.014

## Recursos

**mt13blw025b** m Rastrel de cumbrera de 27x40 mm de sección
Datos técnicos: Coste energético 55.888 MJ; Emisión de CO2 -0.753 kg; Código LER 17 02 01; Masa del elemento 0.41 kg; Volumen 0.000373 m3
Residuos:
- embalaje: re170203 Plástico. (componente de residuo); rendimiento 0.002 kg; Código LER 17 02 03; Masa del elemento 1 kg; Volumen 0.001667 m3
