# Piezas especiales para cubierta inclinada de placas asfálticas

- Propiedad del archivo: CYPE Ingenieros S.A.
- Formato: FIEBDC-3/2016
- Programa: Generador de precios de la construcción. CYPE Ingenieros, S.A.
- Fecha: 26/04/2024
- Ámbito geográfico: Guatemala
- Divisa: GTQ
- Costes indirectos: 3 %
- Gastos generales: 13 %
- Beneficio industrial: 6 %
- IVA: 12 %

## Q Cubiertas

### QU Componentes de cubiertas inclinadas y curvas

#### QUA De placas asfálticas

**QUA012** Ud Piezas especiales para cubierta inclinada de placas asfálticas.
Placa translúcida de poliéster, de perfil ondulado, de 95x200 cm, para cubierta inclinada, con una pendiente mayor del 10%. Incluso accesorios de fijación de las piezas a las placas.
Incluye: Replanteo y colocación de las piezas especiales sobre las láminas de techo. Fijación de las piezas a las placas.
Criterio de medición de proyecto: Número de unidades previstas, según documentación gráfica de Proyecto.
Criterio de medición de obra: Se medirá el número de unidades realmente ejecutadas según especificaciones de Proyecto.

| Código | Ud | Descripción | Rendimiento | Precio | Importe |
|---|---|---|---|---|---|
| mt13lpo180a | Ud | Placa translúcida de poliéster, de perfil ondulado, de 95x200 cm, para cubierta de placas asfálticas. (material) | 1 | 264.43 | 264.430 |
| mt13lpo032c | Ud | Clavo, para fijación sobre soporte de madera. (material) | 29 | 0.65 | 18.850 |
| mo051 | h | Montador de cerramientos industriales. (mano de obra) | 0.49 | 60.7 | 29.743 |
| mo098 | h | Ayudante de montador de cerramientos industriales. (mano de obra) | 0.218 | 44.16 | 9.627 |
| % | % | Herramienta menor | 2 % | 322.650 | 6.453 |
|  |  | Costes directos |  |  | 329.103 |
