# Piezas especiales para cubierta inclinada de placas asfálticas

- Propiedad del archivo: CYPE Ingenieros S.A.
- Formato: FIEBDC-3/2016
- Programa: Generador de precios de la construcción. CYPE Ingenieros, S.A.
- Fecha: 26/04/2024
- Ámbito geográfico: Guatemala
- Divisa: GTQ
- Costes indirectos: 3 %
- Gastos generales: 13 %
- Beneficio industrial: 6 %
- IVA: 12 %

## Q Cubiertas

### QU Componentes de cubiertas inclinadas y curvas

#### QUA De placas asfálticas

**QUA012** Ud Piezas especiales para cubierta inclinada de placas asfálticas.
Claraboya de cúpula practicable parabólica, con apertura proyectante, de 36 cm de ancho, 42 cm de longitud y 15 cm de altura, con placa rectangular de perfil ondulado, de 89x66 cm, para cubierta inclinada, con una pendiente mayor del 10%. Incluso accesorios de fijación de las piezas a las placas.
Incluye: Replanteo y colocación de las piezas especiales sobre las láminas de techo. Fijación de las piezas a las placas.
Criterio de medición de proyecto: Número de unidades previstas, según documentación gráfica de Proyecto.
Criterio de medición de obra: Se medirá el número de unidades realmente ejecutadas según especificaciones de Proyecto.

| Código | Ud | Descripción | Rendimiento | Precio | Importe |
|---|---|---|---|---|---|
| mt21clo010a | Ud | Claraboya de cúpula practicable parabólica, con apertura proyectante, de 36 cm de ancho, 42 cm de longitud y 15 cm de altura, con placa rectangular de perfil ondulado, de 89x66 cm, para cubierta de placas asfálticas. (material) | 1 | 1272.67 | 1272.670 |
| mt13lpo052c | Ud | Tornillo autorroscante, para la fijación sobre soporte metálico. (material) | 16 | 0.99 | 15.840 |
| mo051 | h | Montador de cerramientos industriales. (mano de obra) | 0.272 | 60.7 | 16.510 |
| mo098 | h | Ayudante de montador de cerramientos industriales. (mano de obra) | 0.163 | 44.16 | 7.198 |
| % | % | Herramienta menor | 2 % | 1312.218 | 26.244 |
|  |  | Costes directos |  |  | 1338.462 |

Residuos:
- colocación: mt13lpo052c Tornillo autorroscante, para la fijación sobre soporte metálico; factor de residuo 0.005

## Recursos

**mt13lpo052c** Ud Tornillo autorroscante, para la fijación sobre soporte metálico
Datos técnicos: Coste energético 0.075 MJ; Emisión de CO2 0.005 kg; Código LER 17 04 05; Masa del elemento 0.0076 kg; Volumen 0.000004 m3
Residuos:
- embalaje: re150101 Envases de papel y cartón. (componente de residuo); rendimiento 0.001 kg; Código LER 15 01 01; Masa del elemento 1 kg; Volumen 0.001333 m3
