# Punto singular para cubierta inclinada de zinc

- Propiedad del archivo: CYPE Ingenieros S.A.
- Formato: FIEBDC-3/2016
- Programa: Generador de precios de la construcción. CYPE Ingenieros, S.A.
- Fecha: 26/04/2024
- Ámbito geográfico: Guatemala
- Divisa: GTQ
- Costes indirectos: 3 %
- Gastos generales: 13 %
- Beneficio industrial: 6 %
- IVA: 12 %

## Q Cubiertas

### QU Componentes de cubiertas inclinadas y curvas

#### QUZ De bandejas de zinc

**QUZ011** m Punto singular para cubierta inclinada de zinc.
Cumbrera ventilada para cubierta inclinada con una pendiente mayor del 5%, con lámina plegada de zinc, de 0,7 mm de espesor, 40 cm de desarrollo y 8 pliegues. Incluso accesorios de fijación de las piezas a la cobertura.
Incluye: Replanteo y colocación del remate. Fijación mecánica.
Criterio de medición de proyecto: Longitud medida según documentación gráfica de Proyecto, incrementada en 5 cm a cada lado.
Criterio de medición de obra: Se medirá la longitud realmente ejecutada según especificaciones de Proyecto, incluyendo las entregas en los apoyos.

| Código | Ud | Descripción | Rendimiento | Precio | Importe |
|---|---|---|---|---|---|
| mt13ccz030co | m | Lámina plegada de zinc, de 0,7 mm de espesor, 40 cm de desarrollo y 8 pliegues, para cumbrera ventilada. (material) | 1 | 101.26 | 101.260 |
| mt13ccg030d | Ud | Tornillo autorroscante de 6,5x130 mm de acero galvanizado, con arandela. (material) | 6 | 3.35 | 20.100 |
| mo051 | h | Montador de cerramientos industriales. (mano de obra) | 0.239 | 60.7 | 14.507 |
| mo098 | h | Ayudante de montador de cerramientos industriales. (mano de obra) | 0.12 | 44.16 | 5.299 |
| % | % | Herramienta menor | 2 % | 141.166 | 2.823 |
|  |  | Costes directos |  |  | 143.989 |

Residuos:
- colocación: mt13ccz030co Lámina plegada de zinc, de 0,7 mm de espesor, 40 cm de desarrollo y 8 pliegues, para cumbrera ventilada; factor de residuo 0.06
- colocación: mt13ccg030d Tornillo autorroscante de 6,5x130 mm de acero galvanizado, con arandela; factor de residuo 0.0041129

## Recursos

**mt13ccz030co** m Lámina plegada de zinc, de 0,7 mm de espesor, 40 cm de desarrollo y 8 pliegues, para cumbrera ventilada
Datos técnicos: Coste energético 95.892 MJ; Emisión de CO2 6.220 kg; Código LER 17 04 07; Masa del elemento 2.02 kg; Volumen 0.001347 m3
Residuos:
- embalaje: re170201 Madera. (componente de residuo); rendimiento 0.022 kg; Código LER 17 02 01; Masa del elemento 1 kg; Volumen 0.000909 m3
- embalaje: re170203 Plástico. (componente de residuo); rendimiento 0.004 kg; Código LER 17 02 03; Masa del elemento 1 kg; Volumen 0.001667 m3

**mt13ccg030d** Ud Tornillo autorroscante de 6,5x130 mm de acero galvanizado, con arandela
Datos técnicos: Coste energético 0.642 MJ; Emisión de CO2 0.065 kg; Código LER 17 04 05; Masa del elemento 0.0248 kg; Volumen 0.000012 m3
Residuos:
- embalaje: re150101 Envases de papel y cartón. (componente de residuo); rendimiento 0.001 kg; Código LER 15 01 01; Masa del elemento 1 kg; Volumen 0.001333 m3
