# Perfil decorativo en revestimiento interior con piezas cerámicas

- Propiedad del archivo: CYPE Ingenieros S.A.
- Formato: FIEBDC-3/2016
- Programa: Generador de precios de la construcción. CYPE Ingenieros, S.A.
- Fecha: 26/04/2024
- Ámbito geográfico: Guatemala
- Divisa: GTQ
- Costes indirectos: 3 %
- Gastos generales: 13 %
- Beneficio industrial: 6 %
- IVA: 12 %

## R Revestimientos y trasdosados

### RA De piezas rígidas en paramentos verticales

#### RAU Piezas especiales

**RAU110** m Perfil decorativo en revestimiento interior con piezas cerámicas.
Listel con perfil de sección cuadrada de acero inoxidable AISI 304, acabado muy brillante, en revestimiento interior con piezas cerámicas de 8 mm de espesor. SOPORTE: paramento vertical, de más de 3 m de altura. COLOCACIÓN: con el mismo material que las piezas cerámicas.
Incluye: Replanteo. Corte del perfil. Colocación del perfil. Limpieza final.
Criterio de medición de proyecto: Longitud medida según documentación gráfica de Proyecto, sin incluir huecos de puertas.
Criterio de medición de obra: Se medirá la longitud realmente ejecutada según especificaciones de Proyecto.

| Código | Ud | Descripción | Rendimiento | Precio | Importe |
|---|---|---|---|---|---|
| mt19awa140ac | m | Perfil de sección cuadrada de acero inoxidable AISI 304, acabado muy brillante de 2,5 m de longitud, para uso decorativo en revestimientos con piezas cerámicas de 8 mm de espesor. (material) | 1.05 | 184.01 | 193.211 |
| mo024 | h | Azulejero. (mano de obra) | 0.15 | 59.07 | 8.861 |
| % | % | Herramienta menor | 2 % | 202.072 | 4.041 |
|  |  | Costes directos |  |  | 206.113 |
