# Peldaño de vidrio en escalera metálica

- Propiedad del archivo: CYPE Ingenieros S.A.
- Formato: FIEBDC-3/2016
- Programa: Generador de precios de la construcción. CYPE Ingenieros, S.A.
- Fecha: 26/04/2024
- Ámbito geográfico: Guatemala
- Divisa: GTQ
- Costes indirectos: 3 %
- Gastos generales: 13 %
- Beneficio industrial: 6 %
- IVA: 12 %

## R Revestimientos y trasdosados

### RE Escaleras

#### REV De vidrio

**REV020** Ud Peldaño de vidrio en escalera metálica.
Peldaño de vidrio laminar de seguridad de 300x1000 mm y 6+10+10 mm de espesor, mateado tratado al ácido, con los cantos pulidos, con resistencia al deslizamiento alta, apoyado en bandas de caucho sintético EPDM, dispuestas sobre la estructura metálica de la escalera, y ajustado lateralmente con bandas del mismo material. Incluso silicona sintética incolora para sellado de juntas.
Criterio de valoración económica: El precio no incluye la estructura metálica.
Incluye: Colocación de las bandas de apoyo y de ajuste lateral, sobre la estructura soporte. Colocación de los peldaños. Sellado de juntas. Limpieza del tramo.
Criterio de medición de proyecto: Número de unidades previstas, según documentación gráfica de Proyecto.
Criterio de medición de obra: Se medirá el número de unidades realmente ejecutadas según especificaciones de Proyecto.

| Código | Ud | Descripción | Rendimiento | Precio | Importe |
|---|---|---|---|---|---|
| mt21vlp040Bb | Ud | Peldaño de vidrio laminar de seguridad, de 300x1000 mm y 6+10+10 mm de espesor, mateado tratado al ácido, compuesto por vidrio exterior templado de 6 mm de espesor, con resistencia al deslizamiento alta mediante la aplicación de un tratamiento antideslizante en su cara exterior, vidrio intermedio templado de 10 mm de espesor y vidrio interior templado de 10 mm de espesor, unidos mediante dos láminas incoloras de butiral de polivinilo, con los cantos pulidos. (material) | 1 | 489.01 | 489.010 |
| mt21vlp020a | m | Banda de caucho sintético EPDM de 25 mm de ancho y 5 mm de espesor, dureza Shore A aproximada de 50, para el ajuste lateral a la estructura soporte de las piezas de vidrio pisable, suministrada en rollos de 10 m de longitud. (material) | 0.3 | 43.86 | 13.158 |
| mt21vlp030a | m | Banda de caucho sintético EPDM de 45 mm de ancho y 5 mm de espesor, para el apoyo sobre la estructura soporte de las piezas de vidrio pisable, suministrada en rollos de 10 m de longitud. (material) | 0.3 | 86.76 | 26.028 |
| mt21vva015b | Ud | Cartucho de 310 ml de silicona neutra, color a elegir, dureza Shore A aproximada de 23, según ISO 868 y recuperación elástica >=80%, según ISO 7389. (material) | 0.05 | 58.44 | 2.922 |
| mt21vva021 | Ud | Material auxiliar para la colocación de vidrios. (material) | 1 | 12.15 | 12.150 |
| mo055 | h | Vidriero. (mano de obra) | 0.272 | 62.86 | 17.098 |
| mo110 | h | Ayudante de vidriero. (mano de obra) | 0.272 | 46.95 | 12.770 |
| % | % | Herramienta menor | 2 % | 573.136 | 11.463 |
|  |  | Costes directos |  |  | 584.599 |

Residuos:
- colocación: mt21vlp040Bb; factor de residuo 0.0055
- colocación: mt21vlp020a; factor de residuo 0.0684583
- colocación: mt21vlp030a; factor de residuo 0.0666525
- colocación: mt21vva015b; factor de residuo 0.06

## Recursos

**mt21vlp040Bb** Ud Peldaño de vidrio laminar de seguridad
Datos técnicos: Coste energético 296.435 MJ; Emisión de CO2 21.782 kg; Código LER 17 02 02; Masa del elemento 19.5 kg; Volumen 0.0195 m3
Residuos:
- embalaje: re170201 Madera. (componente de residuo); rendimiento 0.034 kg; Código LER 17 02 01; Masa del elemento 1 kg; Volumen 0.000909 m3
- embalaje: re170203 Plástico. (componente de residuo); rendimiento 0.001 kg; Código LER 17 02 03; Masa del elemento 1 kg; Volumen 0.001667 m3

**mt21vlp020a** m Banda de caucho sintético EPDM de 25 mm de ancho y 5 mm de espesor
Datos técnicos: Coste energético 10.110 MJ; Emisión de CO2 0.319 kg; Código LER 17 02 03; Masa del elemento 0.144 kg; Volumen 0.00024 m3
Residuos:
- embalaje: re170203 Plástico; rendimiento 0.002 kg

**mt21vlp030a** m Banda de caucho sintético EPDM de 45 mm de ancho y 5 mm de espesor
Datos técnicos: Coste energético 18.138 MJ; Emisión de CO2 0.571 kg; Código LER 17 02 03; Masa del elemento 0.259 kg; Volumen 0.000432 m3
Residuos:
- embalaje: re170203 Plástico; rendimiento 0.003 kg

**mt21vva015b** Ud Cartucho de 310 ml de silicona neutra
Datos técnicos: Coste energético 87.088 MJ; Emisión de CO2 3.667 kg; Código LER 17 09 04; Masa del elemento 0.45 kg; Volumen 0.0003 m3
Residuos:
- embalaje: re170203 Plástico; rendimiento 0.1 kg
