# Revestimiento de corcho, sobre paramento interior

- Propiedad del archivo: CYPE Ingenieros S.A.
- Formato: FIEBDC-3/2016
- Programa: Generador de precios de la construcción. CYPE Ingenieros, S.A.
- Fecha: 26/04/2024
- Ámbito geográfico: Guatemala
- Divisa: GTQ
- Costes indirectos: 3 %
- Gastos generales: 13 %
- Beneficio industrial: 6 %
- IVA: 12 %

## R Revestimientos y trasdosados

### RK Pinturas, morteros y revestimientos para aislamiento térmico y acústico

#### RKC Revestimiento de corcho

**RKC020** m² Revestimiento de corcho, sobre paramento interior.
Revestimiento de corcho de granulometría comprendida entre 0,1 y 0,4 mm, color a elegir, aplicado en dos manos, de 2,3 mm de espesor total, aplicado mecánicamente, previa aplicación de imprimación acrílica, reguladora de la absorción, para uso en interiores o en exteriores, sobre paramento interior metálico, horizontal, hasta 3 m de altura.
Criterio de valoración económica: El precio incluye la protección de los elementos del entorno que puedan verse afectados durante los trabajos y la resolución de puntos singulares.
Incluye: Preparación de la superficie soporte. Aplicación de la imprimación. Preparación del revestimiento. Aplicación del revestimiento.
Criterio de medición de proyecto: Superficie medida según documentación gráfica de Proyecto, deduciendo los huecos de superficie mayor de 1 m², añadiendo a cambio la superficie de la parte interior del hueco. En los huecos que no se deduzcan, están incluidos los trabajos de realizar la superficie interior del hueco.
Criterio de medición de obra: Se medirá la superficie realmente ejecutada según especificaciones de Proyecto, deduciendo los huecos de superficie mayor de 1 m², añadiendo a cambio la superficie de la parte interior del hueco. En los huecos que no se deduzcan, están incluidos los trabajos de realizar la superficie interior del hueco.

| Código | Ud | Descripción | Rendimiento | Precio | Importe |
|---|---|---|---|---|---|
| mt28rsu005b | l | Imprimación acrílica, reguladora de la absorción, para uso en interiores o en exteriores. (material) | 0.04 | 49.24 | 1.970 |
| mt28rsu020bC | kg | Revestimiento de corcho de granulometría comprendida entre 0,1 y 0,4 mm, para uso en interiores o en exteriores, color a elegir, a base de corcho, resinas y pigmentos inorgánicos, conductividad térmica 0,059 W/(mK), densidad 800 kg/m³, transpirable, hidrorrepelente, con resistencia a los rayos UV, a las altas temperaturas y a la intemperie. (material) | 2 | 74.59 | 149.180 |
| mq06pym010 | h | Mezcladora-bombeadora para morteros y yesos proyectados, de 3 m³/h. (maquinaria) | 0.22 | 61.5 | 13.530 |
| mo039 | h | Mampostero especialista en revoques. (mano de obra) | 0.416 | 59.07 | 24.573 |
| mo111 | h | Peón especialista en revoques. (mano de obra) | 0.139 | 43.94 | 6.108 |
| % | % | Herramienta menor | 2 % | 195.361 | 3.907 |
|  |  | Costes directos |  |  | 199.268 |

Residuos:
- colocación: mt28rsu005b Imprimación acrílica, reguladora de la absorción, para uso en interiores o en exteriores; factor de residuo 0.06
- colocación: mt28rsu020bC; factor de residuo 0.007

## Recursos

**mt28rsu005b** l Imprimación acrílica, reguladora de la absorción, para uso en interiores o en exteriores
Datos técnicos: Coste energético 75.650 MJ; Emisión de CO2 2.879 kg; Código LER 17 09 04; Masa del elemento 1 kg; Volumen 0.000667 m3
Residuos:
- embalaje: re150104 Envases metálicos. (componente de residuo); rendimiento 0.042 kg; Código LER 15 01 04; Masa del elemento 1 kg; Volumen 0.001667 m3

**mt28rsu020bC** kg Revestimiento de corcho de granulometría comprendida entre 0,1 y 0,4 mm
Datos técnicos: Coste energético 67.560 MJ; Emisión de CO2 -1.720 kg; Código LER 17 02 01; Masa del elemento 1 kg; Volumen 0.000909 m3
