# Cisterna empotrada para inodoro suspendido

- Propiedad del archivo: CYPE Ingenieros S.A.
- Formato: FIEBDC-3/2016
- Programa: Generador de precios de la construcción. CYPE Ingenieros, S.A.
- Fecha: 08/11/2025
- Ámbito geográfico: Guatemala
- Divisa: GTQ
- Costes indirectos: 3 %
- Gastos generales: 13 %
- Beneficio industrial: 6 %
- IVA: 12 %

## S Señalización y equipamiento

### SA Artefactos sanitarios

#### SAI Inodoros

**SAI120** Ud Cisterna empotrada para inodoro suspendido.
Cisterna con bastidor para empotrar en muro de mampostería o en tabique de placas y pulsador mecánico de doble accionamiento. Instalación empotrada en muro de mampostería o en tabique de placas.
Incluye: Replanteo. Colocación y fijación de la cisterna. Conexión a la red de evacuación. Conexión a la red de agua fría. Montaje de accesorios y complementos. Comprobación de su correcto funcionamiento.
Criterio de medición de proyecto: Número de unidades previstas, según documentación gráfica de Proyecto.
Criterio de medición de obra: Se medirá el número de unidades realmente colocadas según especificaciones de Proyecto.

| Código | Ud | Descripción | Rendimiento | Precio | Importe |
|---|---|---|---|---|---|
| mt30ips025a | Ud | Cisterna con bastidor para empotrar en muro de mampostería o en tabique de placas, con anclajes, llave de regulación de 1/2" premontada, mecanismo de descarga de 3/6 litros y elementos de conexión a alimentación y desagüe, para inodoro suspendido. (material) | 1 | 3721.17 | 3721.170 |
| mt30ips030a | Ud | Pulsador mecánico de doble accionamiento, con embellecedor, para cisterna empotrada. (material) | 1 | 354.4 | 354.400 |
| mo008 | h | Plomero. (mano de obra) | 1.088 | 66.67 | 72.537 |
| % | % | Herramienta menor | 2 % | 4148.107 | 82.962 |
|  |  | Costes directos |  |  | 4231.069 |

## Recursos

**mt30ips030a** Ud Pulsador mecánico de doble accionamiento, con embellecedor, para cisterna empotrada
Datos técnicos: Coste energético 34.339 MJ; Emisión de CO2 1.734 kg
Residuos:
- embalaje: re150101 Envases de papel y cartón. (componente de residuo); rendimiento 0.072 kg; Código LER 15 01 01; Masa del elemento 1 kg; Volumen 0.001333 m3
