# Protector para columna, de espuma de poliuretano de alta densidad

- Propiedad del archivo: CYPE Ingenieros S.A.
- Formato: FIEBDC-3/2016
- Programa: Generador de precios de la construcción. CYPE Ingenieros, S.A.
- Fecha: 26/04/2024
- Ámbito geográfico: Guatemala
- Divisa: GTQ
- Costes indirectos: 3 %
- Gastos generales: 13 %
- Beneficio industrial: 6 %
- IVA: 12 %

## S Señalización y equipamiento

### SD Protecciones

#### SDL Protectores para columnas

**SDL010** m² Protector para columna, de espuma de poliuretano de alta densidad.
Protector para columna rectangular, de espuma de poliuretano de alta densidad, de 50 mm de espesor, con recubrimiento de PVC, color a elegir. Colocación en obra: fijado a la superficie soporte con cremallera oculta y tira de velcro.
Incluye: Replanteo. Montaje y fijación.
Criterio de medición de proyecto: Superficie medida según documentación gráfica de Proyecto.
Criterio de medición de obra: Se medirá la superficie realmente ejecutada según especificaciones de Proyecto.

| Código | Ud | Descripción | Rendimiento | Precio | Importe |
|---|---|---|---|---|---|
| mt53pdi180b | m² | Protector para columna rectangular, de espuma de poliuretano de alta densidad, de 50 mm de espesor, con recubrimiento de PVC, color a elegir, repelente del agua, con cremallera oculta y tira de velcro, para fijación a la superficie soporte, Euroclase B-s1, d0 de reacción al fuego. (material) | 1 | 792.62 | 792.620 |
| mo080 | h | Ayudante de montador. (mano de obra) | 0.163 | 44.16 | 7.198 |
| % | % | Herramienta menor | 2 % | 799.818 | 15.996 |
|  |  | Costes directos |  |  | 815.814 |

Residuos:
- colocación: mt53pdi180b; factor de residuo 0.012

## Recursos

**mt53pdi180b** m² Protector para columna rectangular
Datos técnicos: Coste energético 504.630 MJ; Emisión de CO2 24.500 kg; Código LER 17 06 04; Masa del elemento 3.5 kg; Volumen 0.005833 m3
