# Canaleta de drenaje de PVC

- Propiedad del archivo: CYPE Ingenieros S.A.
- Formato: FIEBDC-3/2016
- Programa: Generador de precios de la construcción. CYPE Ingenieros, S.A.
- Fecha: 26/04/2024
- Ámbito geográfico: Guatemala
- Divisa: GTQ
- Costes indirectos: 3 %
- Gastos generales: 13 %
- Beneficio industrial: 6 %
- IVA: 12 %

## U Urbanización interior de la parcela

### UA Alcantarillado

#### UAI Sumideros e imbornales urbanos

**UAI012** m Canaleta de drenaje de PVC.
Canaleta prefabricada de PVC, de 500 mm de longitud, 130 mm de ancho y 64 mm de altura con rejilla de garaje de fundición, carga de rotura 400 kN, de 500 mm de longitud y 130 mm de ancho, sobre solera de concreto masivo H25, para un ambiente no severo, tamaño máximo del agregado 20 mm, consistencia blanda de 20 cm de espesor. Incluso piezas especiales y sifón en línea registrable.
Criterio de valoración económica: El precio no incluye la excavación ni el relleno del trasdós.
Incluye: Replanteo del recorrido de la canaleta de drenaje. Fundido y compactación del concreto en formación de solera. Colocación de la canaleta de drenaje sobre la base de concreto. Montaje de los accesorios en la canaleta de drenaje. Ejecución de taladros para el conexionado de la tubería a la canaleta de drenaje. Empalme y rejuntado de la tubería a la canaleta de drenaje. Colocación del sifón en línea. Comprobación de su correcto funcionamiento.
Criterio de medición de proyecto: Longitud medida en proyección horizontal, según documentación gráfica de Proyecto.
Criterio de medición de obra: Se medirá, en proyección horizontal, la longitud realmente ejecutada según especificaciones de Proyecto.

| Código | Ud | Descripción | Rendimiento | Precio | Importe |
|---|---|---|---|---|---|
| mt10hmf050Gee | m³ | Concreto masivo f'c=240 kg/cm² (3500 psi), clase de exposición F0 S0 P0 C0, tamaño máximo del agregado 19 mm (3/4"), consistencia blanda, premezclado, según ACI 318. (material) | 0.138 | 1371.89 | 189.321 |
| mt11cng010a | Ud | Canaleta prefabricada de PVC, de 500 mm de longitud, 130 mm de ancho y 64 mm de altura, incluso piezas especiales. (material) | 2 | 173.83 | 347.660 |
| mt11var120b | Ud | Sifón en línea de PVC, color gris, registrable, con unión macho/hembra, de 110 mm de diámetro. (material) | 1 | 431.97 | 431.970 |
| mt11cng020j | Ud | Rejilla de garaje de fundición, carga de rotura 400 kN, de 500 mm de longitud y 130 mm de ancho. (material) | 2 | 353.5 | 707.000 |
| mo041 | h | Mampostero de obra civil. (mano de obra) | 0.381 | 59.07 | 22.506 |
| mo087 | h | Ayudante de mampostero de obra civil. (mano de obra) | 0.19 | 44.16 | 8.390 |
| % | % | Herramienta menor | 2 % | 1706.847 | 34.137 |
|  |  | Costes directos |  |  | 1740.984 |

Residuos:
- colocación: mt11var120b Sifón en línea de PVC, color gris, registrable, con unión macho/hembra, de 110 mm de diámetro; factor de residuo 0.0222586

## Recursos

**mt10hmf050Gee** m³ Concreto masivo f'c=240 kg/cm² (3500 psi)
Datos técnicos: Coste energético 1840.000 MJ; Emisión de CO2 230.000 kg; Código LER 17 01 01; Masa del elemento 2300 kg; Volumen 1.533333 m3

**mt11cng010a** Ud Canaleta prefabricada de PVC, de 500 mm de longitud, 130 mm de ancho y 64 mm de altura, incluso piezas especiales
Datos técnicos: Coste energético 13.304 MJ; Emisión de CO2 1.491 kg
Residuos:
- embalaje: re150101 Envases de papel y cartón. (componente de residuo); rendimiento 0.032 kg; Código LER 15 01 01; Masa del elemento 1 kg; Volumen 0.001333 m3

**mt11var120b** Ud Sifón en línea de PVC, color gris, registrable, con unión macho/hembra, de 110 mm de diámetro
Datos técnicos: Coste energético 147.278 MJ; Emisión de CO2 7.344 kg; Código LER 17 02 03; Masa del elemento 1.52 kg; Volumen 0.002533 m3
Residuos:
- embalaje: re150101 Envases de papel y cartón; rendimiento 0.038 kg

**mt11cng020j** Ud Rejilla de garaje de fundición, carga de rotura 400 kN, de 500 mm de longitud y 130 mm de ancho
Datos técnicos: Coste energético 15.304 MJ; Emisión de CO2 1.013 kg
Residuos:
- embalaje: re150101 Envases de papel y cartón; rendimiento 0.072 kg
