# Marquesina fotovoltaica para cobertura de vehículos, en estacionamiento exterior

- Propiedad del archivo: CYPE Ingenieros S.A.
- Formato: FIEBDC-3/2016
- Programa: Generador de precios de la construcción. CYPE Ingenieros, S.A.
- Fecha: 26/04/2024
- Ámbito geográfico: Guatemala
- Divisa: GTQ
- Costes indirectos: 3 %
- Gastos generales: 13 %
- Beneficio industrial: 6 %
- IVA: 12 %

## U Urbanización interior de la parcela

### UC Estacionamientos

#### UCF Cubiertas fotovoltaicas

**UCF015** Ud Marquesina fotovoltaica para cobertura de vehículos, en estacionamiento exterior.
Marquesina fotovoltaica para cobertura de vehículos, en estacionamiento exterior, de 8x5 m y 6,6 kW de potencia total instalada, compuesta de kit de estructura, de acero galvanizado formado por columnas, vigas y correas, con uniones atornilladas en obra, de 2,5 m de altura libre en la parte baja, con un ángulo de inclinación de 11° y 7 m de distancia entre centros de columnas y cubierta de 24 módulo solar fotovoltaico de células de silicio policristalino, potencia máxima (Wp) 275 W, tensión a máxima potencia (Vmp) 31,98 V, intensidad a máxima potencia (Imp) 8,6 A, tensión en circuito abierto (Voc) 39,14 V, intensidad de cortocircuito (Isc) 9,06 A, eficiencia 16,91%, 60 células de 156x156 mm, vidrio exterior templado de 3,2 mm de espesor, capa adhesiva de etilvinilacetato (EVA), capa posterior de polifluoruro de vinilo, poliéster y polifluoruro de vinilo (TPT), marco de aluminio anodizado, temperatura de trabajo -40°C hasta 85°C, dimensiones 1640x992x35 mm, resistencia a la carga del viento 245 kg/m², resistencia a la carga de la nieve 551 kg/m², peso 18,55 kg, con caja de conexiones con diodos, cables y conectores. Incluso accesorios, tornillería, elementos de anclaje y material de conexionado eléctrico.
Criterio de valoración económica: El precio no incluye la excavación de la cimentación ni la formación de la cimentación.
Incluye: Replanteo y marcado de ejes de columnas. Montaje de la estructura metálica. Aplomado. Colocación y fijación de los módulos solares fotovoltaicos. Conexionado y comprobación de su correcto funcionamiento.
Criterio de medición de proyecto: Número de unidades previstas, según documentación gráfica de Proyecto.
Criterio de medición de obra: Se medirá el número de unidades realmente ejecutadas según especificaciones de Proyecto.

| Código | Ud | Descripción | Rendimiento | Precio | Importe |
|---|---|---|---|---|---|
| mt07mag010a | Ud | Kit de estructura, de acero galvanizado formado por columnas, vigas y correas, con uniones atornilladas en obra, de 2,5 m de altura libre en la parte baja, con un ángulo de inclinación de 11° y 7 m de distancia entre centros de columnas, para la formación de marquesina a un agua de 8x5 m, con accesorios, tornillería y elementos de anclaje. (material) | 1 | 13514.95 | 13514.950 |
| mt35sol045ann | Ud | Módulo solar fotovoltaico de células de silicio policristalino, potencia máxima (Wp) 275 W, tensión a máxima potencia (Vmp) 31,98 V, intensidad a máxima potencia (Imp) 8,6 A, tensión en circuito abierto (Voc) 39,14 V, intensidad de cortocircuito (Isc) 9,06 A, eficiencia 16,91%, 60 células de 156x156 mm, vidrio exterior templado de 3,2 mm de espesor, capa adhesiva de etilvinilacetato (EVA), capa posterior de polifluoruro de vinilo, poliéster y polifluoruro de vinilo (TPT), marco de aluminio anodizado, temperatura de trabajo -40°C hasta 85°C, dimensiones 1640x992x35 mm, resistencia a la carga del viento 245 kg/m², resistencia a la carga de la nieve 551 kg/m², peso 18,55 kg, con caja de conexiones con diodos, cables y conectores. (material) | 24 | 1183.96 | 28415.040 |
| mo047 | h | Montador de estructura metálica. (mano de obra) | 4.354 | 61.47 | 267.640 |
| mo094 | h | Ayudante de montador de estructura metálica. (mano de obra) | 4.354 | 45.92 | 199.936 |
| mo003 | h | Electricista. (mano de obra) | 8.816 | 60.7 | 535.131 |
| mo102 | h | Ayudante de electricista. (mano de obra) | 8.816 | 44.07 | 388.521 |
| % | % | Herramienta menor | 4 % | 43321.218 | 1732.849 |
|  |  | Costes directos |  |  | 45054.067 |

Residuos:
- colocación: mt07mag010a; factor de residuo 0.0053

## Recursos

**mt07mag010a** Ud Kit de estructura
Datos técnicos: Coste energético 24677.677 MJ; Emisión de CO2 2516.724 kg; Código LER 17 04 05; Masa del elemento 983.02 kg; Volumen 0.468105 m3
Residuos:
- embalaje: re170203 Plástico. (componente de residuo); rendimiento 0.04 kg; Código LER 17 02 03; Masa del elemento 1 kg; Volumen 0.001667 m3

**mt35sol045ann** Ud Módulo solar fotovoltaico de células de silicio policristalino
Datos técnicos: Coste energético 687.479 MJ; Emisión de CO2 37.433 kg
Residuos:
- embalaje: re150101 Envases de papel y cartón. (componente de residuo); rendimiento 2.699 kg; Código LER 15 01 01; Masa del elemento 1 kg; Volumen 0.001333 m3
