# Equipo automático de cloración salina

- Propiedad del archivo: CYPE Ingenieros S.A.
- Formato: FIEBDC-3/2016
- Programa: Generador de precios de la construcción. CYPE Ingenieros, S.A.
- Fecha: 26/04/2024
- Ámbito geográfico: Guatemala
- Divisa: GTQ
- Costes indirectos: 3 %
- Gastos generales: 13 %
- Beneficio industrial: 6 %
- IVA: 12 %

## U Urbanización interior de la parcela

### UP Piscinas

#### UPA Equipos de control y cloración salina

**UPA010** Ud Equipo automático de cloración salina.
Equipo de electrólisis salina para generación de cloro, para una piscina de 150 m³ de capacidad, producción de cloro 32 g/h, con pantalla táctil, detector de gas, flujostato, portasondas compacto, entradas y salidas digitales para control de otros equipos de la piscina, puerto Ethernet y posibilidad de control desde smartphone o tablet mediante aplicación para IOS (iPhone e iPad) y Android.
Incluye: Colocación y fijación del equipo. Colocación y fijación de accesorios y piezas especiales. Comprobación del correcto funcionamiento de la instalación.
Criterio de medición de proyecto: Número de unidades previstas, según documentación gráfica de Proyecto.
Criterio de medición de obra: Se medirá el número de unidades realmente ejecutadas según especificaciones de Proyecto.

| Código | Ud | Descripción | Rendimiento | Precio | Importe |
|---|---|---|---|---|---|
| mt47pec110d | Ud | Equipo de electrólisis salina para generación de cloro, para una piscina de 150 m³ de capacidad, producción de cloro 32 g/h, con pantalla táctil, detector de gas, flujostato, portasondas compacto, entradas y salidas digitales para control de otros equipos de la piscina, puerto Ethernet y posibilidad de control desde smartphone o tablet mediante aplicación para IOS (iPhone y iPad) y Android. (material) | 1 | 16608.17 | 16608.170 |
| mo008 | h | Plomero. (mano de obra) | 3.537 | 60.7 | 214.696 |
| mo107 | h | Ayudante de plomero. (mano de obra) | 3.537 | 44.07 | 155.876 |
| % | % | Herramienta menor | 2 % | 16978.742 | 339.575 |
|  |  | Costes directos |  |  | 17318.317 |
