# Manguito pasamuros

- Propiedad del archivo: CYPE Ingenieros S.A.
- Formato: FIEBDC-3/2016
- Programa: Generador de precios de la construcción. CYPE Ingenieros, S.A.
- Fecha: 28/03/2025
- Ámbito geográfico: Guatemala
- Divisa: GTQ
- Costes indirectos: 3 %
- Gastos generales: 13 %
- Beneficio industrial: 6 %
- IVA: 12 %

## U Urbanización interior de la parcela

### UP Piscinas

#### UPM Complementos para vaso de piscina

**UPM050** Ud Manguito pasamuros.
Manguito pasamuros de PVC, de 50 mm de diámetro y 300 mm de longitud, color gris.
Incluye: Colocación.
Criterio de medición de proyecto: Número de unidades previstas, según documentación gráfica de Proyecto.
Criterio de medición de obra: Se medirá el número de unidades realmente ejecutadas según especificaciones de Proyecto.

| Código | Ud | Descripción | Rendimiento | Precio | Importe |
|---|---|---|---|---|---|
| mt47ped090d | Ud | Manguito pasamuros de PVC, de 50 mm de diámetro y 300 mm de longitud, color gris. (material) | 1 | 171.83 | 171.830 |
| mo008 | h | Plomero. (mano de obra) | 0.163 | 66.67 | 10.867 |
| mo107 | h | Ayudante de plomero. (mano de obra) | 0.163 | 48.4 | 7.889 |
| % | % | Herramienta menor | 2 % | 190.586 | 3.812 |
|  |  | Costes directos |  |  | 194.398 |

Residuos:
- colocación: mt47ped090d Manguito pasamuros de PVC, de 50 mm de diámetro y 300 mm de longitud, color gris; factor de residuo 0.0259653

## Recursos

**mt47ped090d** Ud Manguito pasamuros de PVC, de 50 mm de diámetro y 300 mm de longitud, color gris
Datos técnicos: Coste energético 290.659 MJ; Emisión de CO2 14.461 kg; Código LER 17 02 03; Masa del elemento 3 kg; Volumen 0.005 m3
Residuos:
- embalaje: re150101 Envases de papel y cartón. (componente de residuo); rendimiento 0.036 kg; Código LER 15 01 01; Masa del elemento 1 kg; Volumen 0.001333 m3
