# Vallado de parcela, de tela metálica de alambre ondulado

- Propiedad del archivo: CYPE Ingenieros S.A.
- Formato: FIEBDC-3/2016
- Programa: Generador de precios de la construcción. CYPE Ingenieros, S.A.
- Fecha: 21/06/2025
- Ámbito geográfico: Guatemala
- Divisa: GTQ
- Costes indirectos: 3 %
- Gastos generales: 13 %
- Beneficio industrial: 6 %
- IVA: 12 %

## U Urbanización interior de la parcela

### UV Cerramientos exteriores

#### UVS Telas metálicas onduladas

**UVS010** m Vallado de parcela, de tela metálica de alambre ondulado.
Vallado de parcela formado por tela metálica de alambre ondulado diagonal, de 10 mm de paso de malla y 1,3 mm de diámetro, acabado galvanizado y postes de acero galvanizado de 48 mm de diámetro y 1,3 m de altura, empotrados en dados de concreto. Incluso accesorios para la fijación de la tela metálica a los postes metálicos.
Criterio de valoración económica: El precio no incluye la excavación.
Incluye: Replanteo. Colocación de los postes en los pozos. Fundido del concreto. Aplomado y alineación de los postes y tornapuntas. Colocación de la malla.
Criterio de medición de proyecto: Longitud medida según documentación gráfica de Proyecto, deduciendo los huecos de longitud mayor de 1 m.
Criterio de medición de obra: Se medirá la longitud realmente ejecutada según especificaciones de Proyecto, deduciendo los huecos de longitud mayor de 1 m.

| Código | Ud | Descripción | Rendimiento | Precio | Importe |
|---|---|---|---|---|---|
| mt52vst030n | Ud | Poste interior de refuerzo de tubo de acero galvanizado, de 48 mm de diámetro y 1,5 mm de espesor, de 1,3 m de altura, para tela metálica de alambre ondulado de 1 m de altura, con dos tornapuntas de refuerzo. (material) | 0.03 | 134 | 4.020 |
| mt52vst030b | Ud | Poste intermedio de tubo de acero galvanizado, de 48 mm de diámetro y 1,5 mm de espesor, de 1,3 m de altura, para tela metálica de alambre ondulado de 1 m de altura. (material) | 0.3 | 44.73 | 13.419 |
| mt52vst030L | Ud | Poste en escuadra de tubo de acero galvanizado, de 48 mm de diámetro y 1,5 mm de espesor, de 1,3 m de altura, para tela metálica de alambre ondulado de 1 m de altura, con dos tornapuntas de refuerzo. (material) | 0.08 | 134 | 10.720 |
| mt52vst030z | Ud | Poste extremo de tubo de acero galvanizado, de 48 mm de diámetro y 1,5 mm de espesor, de 1,3 m de altura, para tela metálica de alambre ondulado de 1 m de altura, con un tornapuntas de refuerzo. (material) | 0.08 | 96.32 | 7.706 |
| mt52vao010aa | m² | Tela metálica de alambre ondulado diagonal, de 10 mm de paso de malla y 1,3 mm de diámetro, acabado galvanizado. (material) | 1.02 | 132.41 | 135.058 |
| mt52vpm056 | Ud | Accesorios para la fijación de la tela metálica a los postes metálicos. (material) | 1 | 10.14 | 10.140 |
| mt10hmf050Gde | m³ | Concreto masivo f'c=210 kg/cm² (3000 psi), clase de exposición F0 S0 P0 C0, tamaño máximo del agregado 19 mm (3/4"), consistencia blanda, premezclado, según ACI 318. (material) | 0.015 | 1330.47 | 19.957 |
| mo087 | h | Ayudante de mampostero de obra civil. (mano de obra) | 0.163 | 48.49 | 7.904 |
| mo011 | h | Montador. (mano de obra) | 0.109 | 66.67 | 7.267 |
| mo080 | h | Ayudante de montador. (mano de obra) | 0.109 | 48.49 | 5.285 |
| % | % | Herramienta menor | 3 % | 221.476 | 6.644 |
|  |  | Costes directos |  |  | 228.120 |

Residuos:
- colocación: mt52vao010aa Tela metálica de alambre ondulado diagonal, de 10 mm de paso de malla y 1,3 mm de diámetro, acabado galvanizado; factor de residuo 0.00750024
- colocación: mt10hmf050Gde; factor de residuo 0.00104059

## Recursos

**mt52vao010aa** m² Tela metálica de alambre ondulado diagonal, de 10 mm de paso de malla y 1,3 mm de diámetro, acabado galvanizado
Datos técnicos: Coste energético 61.789 MJ; Emisión de CO2 0.021 kg; Código LER 17 04 05; Masa del elemento 2.091 kg; Volumen 0.000996 m3

**mt10hmf050Gde** m³ Concreto masivo f'c=210 kg/cm² (3000 psi)
Datos técnicos: Coste energético 1840.000 MJ; Emisión de CO2 230.000 kg; Código LER 17 01 01; Masa del elemento 2300 kg; Volumen 1.533333 m3
