# Prueba de piso continuo

- Propiedad del archivo: CYPE Ingenieros S.A.
- Formato: FIEBDC-3/2016
- Programa: Generador de precios de la construcción. CYPE Ingenieros, S.A.
- Fecha: 26/04/2024
- Ámbito geográfico: Guatemala
- Divisa: GTQ
- Costes indirectos: 3 %
- Gastos generales: 13 %
- Beneficio industrial: 6 %
- IVA: 12 %

## X Control de calidad y pruebas

### XB Pisos

#### XBC Pisos continuos

**XBC010** Ud Prueba de piso continuo.
Pruebas a realizar en laboratorio acreditado en el área técnica correspondiente, sobre una muestra de piso continuo, tomada en obra, para la determinación de las siguientes características: resistencia al deslizamiento en condiciones húmedas. Incluso desplazamiento a obra, toma de muestra e informe de resultados.
Incluye: Desplazamiento a obra. Toma de muestras. Realización de pruebas. Redacción de informe de los resultados de las pruebas realizadas.
Criterio de medición de proyecto: Prueba a realizar, según documentación del Plan de control de calidad.

| Código | Ud | Descripción | Rendimiento | Precio | Importe |
|---|---|---|---|---|---|
| mt49pac010a | Ud | Prueba para determinar la resistencia al deslizamiento en condiciones húmedas de una muestra de piso continuo, incluso desplazamiento a obra, toma de muestra e informe de resultados. (material) | 1 | 2958.11 | 2958.110 |
| % | % | Herramienta menor | 2 % | 2958.110 | 59.162 |
|  |  | Costes directos |  |  | 3017.272 |
