# Prueba de ladrillos cerámicos para revestir

- Propiedad del archivo: CYPE Ingenieros S.A.
- Formato: FIEBDC-3/2016
- Programa: Generador de precios de la construcción. CYPE Ingenieros, S.A.
- Fecha: 26/04/2024
- Ámbito geográfico: Guatemala
- Divisa: GTQ
- Costes indirectos: 3 %
- Gastos generales: 13 %
- Beneficio industrial: 6 %
- IVA: 12 %

## X Control de calidad y pruebas

### XL Materiales cerámicos

#### XLL Ladrillos

**XLL010** Ud Prueba de ladrillos cerámicos para revestir.
Pruebas a realizar en laboratorio acreditado en el área técnica correspondiente, sobre una muestra de ladrillo cerámico para revestir, tomada en obra, para la determinación de las siguientes características: tolerancia dimensional, forma y aspecto. Incluso desplazamiento a obra e informe de resultados.
Incluye: Desplazamiento a obra. Toma de muestras. Realización de prueba. Redacción de informe de los resultados de las pruebas realizadas.
Criterio de medición de proyecto: Prueba a realizar, según documentación del Plan de control de calidad.

| Código | Ud | Descripción | Rendimiento | Precio | Importe |
|---|---|---|---|---|---|
| mt49des010 | Ud | Repercusión de desplazamiento a obra para la toma de muestras. (material) | 1 | 6.08 | 6.080 |
| mt49lch020 | Ud | Toma en obra de muestras de ladrillos cerámicos, cuyo peso no exceda de 50 kg. (material) | 1 | 252.34 | 252.340 |
| mt49lch090 | Ud | Prueba para determinar la tolerancia dimensional, forma y aspecto de una muestra de ladrillos cerámicos. (material) | 1 | 817.26 | 817.260 |
| mt49lch030 | Ud | Informe de resultados de las pruebas realizadas sobre una muestra de ladrillos cerámicos. (material) | 1 | 789.32 | 789.320 |
| % | % | Herramienta menor | 2 % | 1865.000 | 37.300 |
|  |  | Costes directos |  |  | 1902.300 |
