# Pilote-pantalla (barrette) de concreto reforzado, sin lodos

- Propiedad del archivo: CYPE INGENIEROS, S.A.
- Formato: FIEBDC-3/2002
- Ámbito geográfico: Guatemala
- Divisa: GTQ
- Costes indirectos: 3.00 %
- Gastos generales: 13.00 %
- Beneficio industrial: 6.00 %
- IVA: 12.00 %

## C Cimentaciones

### CP Profundas

#### CPZ Pilotes-pantalla (barrettes)

**CPZ010** m² Pilote-pantalla (barrette) de concreto reforzado, sin lodos.
Pilote-pantalla (barrette) de concreto reforzado "PANTALLAX", de 26 cm de espesor, con una ancho de 80 a 300 cm y hasta 6 m de profundidad, o hasta encontrar roca o capas duras de terreno, en terreno cohesivo estable sin rechazo en el SPT, sin uso de lodos tixotrópicos; realizado con concreto f'c=210 kg/cm² (3000 psi), clase de exposición F0 S0 P0 C0, tamaño máximo del agregado 12,5 mm (1/2"), consistencia fluida, premezclado, y fundido con descarga directa, con fundido continuo a través de tubo Tremie, y acero Grado 60 (fy=4200 kg/cm²), con una cuantía aproximada de 30 kg/m². Incluso alambre de atar y separadores.
Criterio de valoración económica: El precio incluye el corte, doblado y conformado de la armaduría en taller de obra y el montaje en el lugar definitivo de su colocación en obra.
Incluye: Excavación y extracción de tierras. Colocación de la armaduría. Colocación del tubo Tremie. Fundido y compactación del concreto.
Criterio de medición de proyecto: Superficie medida según documentación gráfica de Proyecto.
Criterio de medición de obra: Se medirá la superficie realmente ejecutada según especificaciones de Proyecto.

| Código | Ud | Descripción | Rendimiento | Precio | Importe |
|---|---|---|---|---|---|
| mt07aco020j | Ud | Separador homologado para muros pantalla. (material) | 2.000 | 0.81 | 1.62 |
| mt07aco140a | kg | Acero en varillas corrugadas, Grado 60 (fy=4200 kg/cm²), de varios diámetros, según NTG 36011, ASTM A 615 y ASTM A 615 M. (material) | 31.500 | 7.65 | 240.98 |
| mt08var050 | kg | Alambre galvanizado para atar, de 1,30 mm de diámetro. (material) | 0.330 | 11.98 | 3.95 |
| mt10haf050Gba | m³ | Concreto f'c=210 kg/cm² (3000 psi), clase de exposición F0 S0 P0 C0, tamaño máximo del agregado 12,5 mm (1/2"), consistencia fluida, premezclado, según ACI 318. (material) | 0.330 | 1438.90 | 474.84 |
| mq03pae060am | h | Equipo y herramienta para excavación de muro pantalla de 26 cm de espesor y hasta 6 m de profundidad, excavación sin uso de lodos tixotrópicos, en terreno cohesivo estable sin rechazo en el SPT. (maquinaria) | 0.574 | 425.05 | 243.98 |
| mq07gte010c | h | Grúa autopropulsada de brazo telescópico con una capacidad de elevación de 30 t y 27 m de altura máxima de trabajo. (maquinaria) | 0.116 | 547.66 | 63.53 |
| op00ciz020 |  | Cizalla para acero en varillas corrugadas. | 1.000 | 0.00 | 0.00 |
| op00ata010 |  | Atadora de armaduría. | 1.000 | 0.00 | 0.00 |
| au00auh020 |  | Canaleta para fundido del concreto. | 1.000 | 0.00 | 0.00 |
| au00auh050 |  | Tubo Tremie. | 1.000 | 0.00 | 0.00 |
| mo043 | h | Armador. (mano de obra) | 0.360 | 67.51 | 24.30 |
| mo090 | h | Ayudante de armador. (mano de obra) | 0.495 | 50.43 | 24.96 |
| mo045 | h | Fundidor de productos del concreto. (mano de obra) | 0.099 | 67.51 | 6.68 |
| mo092 | h | Ayudante fundidor de productos del concreto. (mano de obra) | 0.396 | 50.43 | 19.97 |
| % | % | Herramienta menor | 2 % | 1104.81 | 22.10 |
|  |  | Costes directos |  |  | 1126.91 |
