# Colgador para baño

- Propiedad del archivo: CYPE Ingenieros S.A.
- Formato: FIEBDC-3/2016
- Programa: Generador de precios de la construcción. CYPE Ingenieros, S.A.
- Fecha: 07/11/2025
- Ámbito geográfico: Guatemala
- Divisa: GTQ
- Costes indirectos: 3 %
- Gastos generales: 13 %
- Beneficio industrial: 6 %
- IVA: 12 %

## S Señalización y equipamiento

### SM Baños

#### SMA Accesorios

**SMA050** Ud Colgador para baño.
Colgador para baño, simple, modelo Simple Inox 88052 "PRESTO EQUIP", de acero inoxidable AISI 304, acabado satinado. Fijación al soporte con las sujeciones suministradas por el fabricante.
Incluye: Replanteo. Colocación y fijación.
Criterio de medición de proyecto: Número de unidades previstas, según documentación gráfica de Proyecto.
Criterio de medición de obra: Se medirá el número de unidades realmente colocadas según especificaciones de Proyecto.

| Código | Ud | Descripción | Rendimiento | Precio | Importe |
|---|---|---|---|---|---|
| mt31abp070zf | Ud | Colgador para baño, simple, modelo Simple Inox 88052 "PRESTO EQUIP", de acero inoxidable AISI 304, acabado satinado. (material) | 1 | 254.72 | 254.720 |
| mo107 | h | Ayudante de plomero. (mano de obra) | 0.247 | 48.4 | 11.955 |
| % | % | Herramienta menor | 2 % | 266.675 | 5.334 |
|  |  | Costes directos |  |  | 272.009 |
