# Válvula mezcladora termostática

- Propiedad del archivo: CYPE INGENIEROS, S.A.
- Formato: FIEBDC-3/2002
- Ámbito geográfico: Guatemala
- Divisa: GTQ
- Costes indirectos: 3.00 %
- Gastos generales: 13.00 %
- Beneficio industrial: 6.00 %
- IVA: 12.00 %

## I Instalaciones

### IF Plomería

#### IFW Elementos

**IFW085** Ud Válvula mezcladora termostática.
Válvula mezcladora termostática para regulación de la temperatura, de latón niquelado, modelo Presto 940 (99400) "PRESTO IBÉRICA", caudal medio de 50 l/min a 3 bar de presión, presión máxima de trabajo de 6 bar, con mando de regulación de la temperatura entre 30°C y 60°C, entradas y salida roscadas hembra de 1" de diámetro, con instalación en superficie.
Incluye: Replanteo. Colocación. Conexionado y comprobación de su correcto funcionamiento.
Criterio de medición de proyecto: Número de unidades previstas, según documentación gráfica de Proyecto.
Criterio de medición de obra: Se medirá el número de unidades realmente ejecutadas según especificaciones de Proyecto.

| Código | Ud | Descripción | Rendimiento | Precio | Importe |
|---|---|---|---|---|---|
| mt37avp030hb | Ud | Válvula mezcladora termostática para regulación de la temperatura, de latón niquelado, modelo Presto 940 (99400) "PRESTO IBÉRICA", caudal medio de 50 l/min a 3 bar de presión, presión máxima de trabajo de 6 bar, con mando de regulación de la temperatura entre 30°C y 60°C, entradas y salida roscadas hembra de 1" de diámetro, para instalar en superficie. (material) | 1.000 | 1050.64 | 1050.64 |
| mt37www010 | Ud | Material auxiliar para instalaciones de plomería. (material) | 1.000 | 13.62 | 13.62 |
| mo008 | h | Plomero. (mano de obra) | 0.218 | 66.67 | 14.53 |
| mo107 | h | Ayudante de plomero. (mano de obra) | 0.218 | 48.40 | 10.55 |
| % | % | Herramienta menor | 2 % | 1089.34 | 21.79 |
|  |  | Costes directos |  |  | 1111.13 |
