# Válvula mezcladora

- Propiedad del archivo: CYPE Ingenieros S.A.
- Formato: FIEBDC-3/2016
- Programa: Generador de precios de la construcción. CYPE Ingenieros, S.A.
- Fecha: 01/04/2025
- Ámbito geográfico: Guatemala
- Divisa: GTQ
- Costes indirectos: 3 %
- Gastos generales: 13 %
- Beneficio industrial: 6 %
- IVA: 12 %

## I Instalaciones

### IF Plomería

#### IFW Elementos

**IFW080** Ud Válvula mezcladora.
Válvula mezcladora para regulación de la temperatura, de latón niquelado, modelo Presto 920 (99200) "PRESTO IBÉRICA", caudal medio de 45 l/min a 3 bar de presión, presión máxima de trabajo de 6 bar, con mando de regulación de la temperatura entre 30°C y 60°C, entradas y salida roscadas hembra de 3/4" de diámetro. Instalación en superficie.
Incluye: Replanteo. Colocación. Conexionado y comprobación de su correcto funcionamiento.
Criterio de medición de proyecto: Número de unidades previstas, según documentación gráfica de Proyecto.
Criterio de medición de obra: Se medirá el número de unidades realmente ejecutadas según especificaciones de Proyecto.

| Código | Ud | Descripción | Rendimiento | Precio | Importe |
|---|---|---|---|---|---|
| mt37avp020n | Ud | Válvula mezcladora para regulación de la temperatura, de latón niquelado, modelo Presto 920 (99200) "PRESTO IBÉRICA", caudal medio de 45 l/min a 3 bar de presión, presión máxima de trabajo de 6 bar, con mando de regulación de la temperatura entre 30°C y 60°C, entradas y salida roscadas hembra de 3/4" de diámetro, para instalar en superficie. (material) | 1 | 915.42 | 915.420 |
| mt37www010 | Ud | Material auxiliar para instalaciones de plomería. (material) | 1 | 13.62 | 13.620 |
| mo008 | h | Plomero. (mano de obra) | 0.218 | 66.67 | 14.534 |
| mo107 | h | Ayudante de plomero. (mano de obra) | 0.218 | 48.4 | 10.551 |
| % | % | Herramienta menor | 2 % | 954.125 | 19.083 |
|  |  | Costes directos |  |  | 973.208 |
