# Grifería temporizada para lavamanos

- Propiedad del archivo: CYPE INGENIEROS, S.A.
- Formato: FIEBDC-3/2002
- Ámbito geográfico: Guatemala
- Divisa: GTQ
- Costes indirectos: 3.00 %
- Gastos generales: 13.00 %
- Beneficio industrial: 6.00 %
- IVA: 12.00 %

## S Señalización y equipamiento

### SG Griferías

#### SGL Para lavamanos

**SGL010** Ud Grifería temporizada para lavamanos.
Grifería temporizada, mezcladora, de repisa, serie Presto XT-LM, modelo PN 26032 "PRESTO IBÉRICA", para lavamanos, acabado cromado, aireador, con tiempo de flujo de 15 segundos, caudal de 6 l/min. Incluso elementos de conexión, enlaces de alimentación flexibles de 1/2" de diámetro y 350 mm de longitud, válvulas antirretorno y dos llaves de paso.
Incluye: Replanteo. Colocación. Conexionado. Comprobación de su correcto funcionamiento.
Criterio de medición de proyecto: Número de unidades previstas, según documentación gráfica de Proyecto.
Criterio de medición de obra: Se medirá el número de unidades realmente colocadas según especificaciones de Proyecto.

| Código | Ud | Descripción | Rendimiento | Precio | Importe |
|---|---|---|---|---|---|
| mt31gmp020edai1 | Ud | Grifería temporizada, mezcladora, de repisa, serie Presto XT-LM, modelo PN 26032 "PRESTO IBÉRICA", para lavamanos, acabado cromado, aireador, con tiempo de flujo de 15 segundos, caudal de 6 l/min; incluso elementos de conexión, enlaces de alimentación flexibles de 1/2" de diámetro y 350 mm de longitud, válvulas antirretorno y dos llaves de paso. (material) | 1.000 | 1852.83 | 1852.83 |
| mt37www010 | Ud | Material auxiliar para instalaciones de plomería. (material) | 1.000 | 13.62 | 13.62 |
| mo008 | h | Plomero. (mano de obra) | 0.247 | 66.67 | 16.47 |
| % | % | Herramienta menor | 2 % | 1882.92 | 37.66 |
|  |  | Costes directos |  |  | 1920.58 |
