# Grifería electrónica para urinario

- Propiedad del archivo: CYPE INGENIEROS, S.A.
- Formato: FIEBDC-3/2002
- Ámbito geográfico: Guatemala
- Divisa: GTQ
- Costes indirectos: 3.00 %
- Gastos generales: 13.00 %
- Beneficio industrial: 6.00 %
- IVA: 12.00 %

## S Señalización y equipamiento

### SG Griferías

#### SGU Para urinarios

**SGU030** Ud Grifería electrónica para urinario.
Grifería electrónica Tecnología Sensia "PRESTO IBÉRICA" formada por grifo electrónico con accionamiento de la descarga por infrarrojos, para urinario, serie Sensia, modelo Domo Sensia U 79500 "PRESTO IBÉRICA", con led indicador de batería, descarga de 1 litro, fijación rápida, alimentación por pila de 6 V. Incluso elementos de conexión, tubo de descarga de 16 mm de diámetro, pila de 6 V, electroválvula y una llave de paso.
Incluye: Replanteo. Colocación. Conexionado. Comprobación de su correcto funcionamiento.
Criterio de medición de proyecto: Número de unidades previstas, según documentación gráfica de Proyecto.
Criterio de medición de obra: Se medirá el número de unidades realmente colocadas según especificaciones de Proyecto.

| Código | Ud | Descripción | Rendimiento | Precio | Importe |
|---|---|---|---|---|---|
| mt31gsp040gc | Ud | Grifo electrónico con accionamiento de la descarga por infrarrojos, para urinario, serie Sensia, modelo Domo Sensia U 79500 "PRESTO IBÉRICA", con led indicador de batería, descarga de 1 litro, fijación rápida, alimentación por pila de 6 V; incluso elementos de conexión, tubo de descarga de 16 mm de diámetro, pila de 6 V, electroválvula y una llave de paso. (material) | 1.000 | 2838.50 | 2838.50 |
| mt37www010 | Ud | Material auxiliar para instalaciones de plomería. (material) | 1.000 | 13.62 | 13.62 |
| mo008 | h | Plomero. (mano de obra) | 0.616 | 66.67 | 41.07 |
| % | % | Herramienta menor | 2 % | 2893.19 | 57.86 |
|  |  | Costes directos |  |  | 2951.05 |
